# Demolição de laje de vigotas de madeira e elemento entre vigas de bloco vazado em arco cerâmica, com martelo pneumático e motosserra, e carga manual de entulho em caminhão ou caçamba

- Propriedade do ficheiro: CYPE INGENIEROS, S.A.
- Formato: FIEBDC-3/2002
- Âmbito geográfico: Brasil
- Custos indiretos: 3.00 %
- Despesas gerais: 13.00 %
- Lucro: 6.00 %
- IVA: 17.00 %

## D Demolições

### DE Estruturas

#### DEM Madeira

**DEM020** m² Demolição de laje de vigotas de madeira e elemento entre vigas de bloco vazado em arco cerâmica, com martelo pneumático e motosserra, e carga manual de entulho em caminhão ou caçamba.
Demolição de laje de vigotas de madeira e elemento entre vigas de bloco vazado em arco cerâmica formada por duas folhas de forra de bloco cerâmico e enchimento das aberturas com entulho e argamassa de cal, com martelo pneumático e motosserra, levantamento prévio do piso e da sua base (não incluído neste preço). Incluindo parte proporcional de limpeza, eliminação de fixações, remoção e carga manual de entulho em caminhão ou caçamba.
Inclui: Escoramentos e trabalhos de estabilidade e proteção da envolvente. Implantação da superfície da laje a demolir. Demolição da laje com martelo pneumático e motosserra. Fragmentação do entulho em peças manejáveis. Remoção e acumulação de entulho. Limpeza dos restos da obra. Carga manual de entulho em caminhão ou caçamba.
Critério de medição de projeto: Superfície medida segundo documentação gráfica de Projeto.
Critério de quantitativos de obra: Medir-se-á a superfície realmente demolida segundo especificações de Projeto.

| Código | Un | Descrição | Rendimento | Preço | Importância |
|---|---|---|---|---|---|
| mq05mai030 | h | Martelo pneumático. (equipamento) | 0.114 | 2.22 | 0.25 |
| mq05pdm110 | h | Compressor portátil diesel média pressão 10 m³/min. (equipamento) | 0.057 | 3.77 | 0.21 |
| mq09sie010 | h | Motoserra a gasolina, de 50 cm de lâmina e 2 kW de potência. (equipamento) | 0.811 | 1.64 | 1.33 |
| mo112 | h | Servente de pedreiro. (mão de obra) | 1.085 | 2.44 | 2.65 |
| mo113 | h | Auxiliar de serviços gerais. (mão de obra) | 0.136 | 2.39 | 0.33 |
| % | % | Custos diretos complementares | 2 % | 4.77 | 0.10 |
|  |  | Custos diretos |  |  | 4.87 |
