# Remoção com meios manuais de corrimão

- Propriedade do ficheiro: CYPE INGENIEROS, S.A.
- Formato: FIEBDC-3/2002
- Âmbito geográfico: Brasil
- Moeda: BRL
- Custos indiretos: 3.00 %
- Despesas gerais: 13.00 %
- Lucro: 6.00 %
- IVA: 17.00 %

## D Demolições

### DF Fachadas

#### DFD Proteções e gradeamentos exteriores

**DFD021** m Remoção com meios manuais de corrimão, localizado em parapeito de varanda ou terraço e fixado através de aparafusamento em concreto, com meios manuais, sem deteriorar os elementos construtivos aos quais está fixado, e carga manual em caminhão ou caçamba.
Remoção com meios manuais de corrimão, localizado em parapeito de varanda ou terraço e fixado através de aparafusamento em concreto, com meios manuais, sem deteriorar os elementos construtivos aos quais está fixado, e carga manual em caminhão ou caçamba.
Inclui: Remoção do elemento. Remoção e armazenamento do material removido. Limpeza dos restos da obra. Carga manual do material removido e restos da obra em caminhão ou caçamba.
Critério de medição de projeto: Comprimento medido segundo documentação gráfica de Projeto.
Critério de quantitativos de obra: Será medido o comprimento realmente desmontado segundo especificações de Projeto.
Critérios considerados na determinação do preço da unidade de obra: O preço inclui o desmontagem dos acessórios e dos elementos de fixação.

| Código | Un | Descrição | Rendimento | Preço | Importância |
|---|---|---|---|---|---|
| mo113 | h | Auxiliar de serviços gerais. (mão de obra) | 0.138 | 20.96 | 2.89 |
| % | % | Custos diretos complementares | 2 % | 2.89 | 0.06 |
|  |  | Custos diretos |  |  | 2.95 |
