# Demolição de persiana de lâminas fixas

- Propriedade do ficheiro: CYPE INGENIEROS, S.A.
- Formato: FIEBDC-3/2002
- Âmbito geográfico: Brasil
- Moeda: BRL
- Custos indiretos: 3.00 %
- Despesas gerais: 13.00 %
- Lucro: 6.00 %
- IVA: 17.00 %

## D Demolições

### DF Fachadas

#### DFD Proteções e gradeamentos exteriores

**DFD062** Un Demolição de persiana de lâminas fixas, pré-fabricada de concreto, de 1000 a 2500 cm² de superfície, com meios manuais, sem deteriorar os elementos construtivos contíguos, e carga manual em caminhão ou caçamba.
Demolição de persiana de lâminas fixas, pré-fabricada de concreto, de 1000 a 2500 cm² de superfície, com meios manuais, sem deteriorar os elementos construtivos contíguos, e carga manual em caminhão ou caçamba.
Inclui: Demolição do elemento. Fragmentação do entulho em peças manejáveis. Remoção e acumulação de entulho. Limpeza dos restos da obra. Carga manual de entulho em caminhão ou caçamba.
Critério de medição de projeto: Número de unidades previstas, segundo documentação gráfica de Projeto.
Critério de quantitativos de obra: Será medido o número de unidades realmente demolidas segundo especificações de Projeto.

| Código | Un | Descrição | Rendimento | Preço | Importância |
|---|---|---|---|---|---|
| mo113 | h | Auxiliar de serviços gerais. (mão de obra) | 0.105 | 20.96 | 2.20 |
| % | % | Custos diretos complementares | 2 % | 2.20 | 0.04 |
|  |  | Custos diretos |  |  | 2.24 |
