# Remoção de painel ou manta isolante, em fachada ou paredes de divisa, com um dos panos previamente demolido, com meios manuais e carga manual de entulho em caminhão ou caçamba

- Propriedade do ficheiro: CYPE INGENIEROS, S.A.
- Formato: FIEBDC-3/2002
- Âmbito geográfico: Brasil
- Custos indiretos: 3.00 %
- Despesas gerais: 13.00 %
- Lucro: 6.00 %
- IVA: 17.00 %

## D Demolições

### DF Fachadas

#### DFN Isolamentos

**DFN010** m² Remoção de painel ou manta isolante, em fachada ou paredes de divisa, com um dos panos previamente demolido, com meios manuais e carga manual de entulho em caminhão ou caçamba.
Remoção de painel ou manta isolante, em fachada ou parede de divisa, com um dos panos previamente demolido, com meios manuais, sem afetar a estabilidade dos elementos construtivos contíguos. Incluindo parte proporcional de limpeza, armazenamento, remoção e carga manual de entulho em caminhão ou caçamba.
Inclui: Remoção manual dos elementos. Limpeza dos restos da obra. Carga do material desmontado e os restos de obra em caminhão ou caçamba.
Critério de medição de projeto: Superfície medida segundo documentação gráfica de Projeto.
Critério de quantitativos de obra: Será medida a superfície realmente desmontada segundo especificações de Projeto.

| Código | Un | Descrição | Rendimento | Preço | Importância |
|---|---|---|---|---|---|
| mo111 | h | Auxiliar de serviços gerais. (mão de obra) | 0.048 | 3.68 | 0.18 |
| % | % | Custos diretos complementares | 2 % | 0.18 | 0.00 |
|  |  | Custos diretos |  |  | 0.18 |
