# Desmontagem de moldura metálico para vão de fachada, com meios manuais, e carga manual de entulho em caminhão ou caçamba

- Propriedade do ficheiro: CYPE INGENIEROS, S.A.
- Formato: FIEBDC-3/2002
- Âmbito geográfico: Brasil
- Custos indiretos: 3.00 %
- Despesas gerais: 13.00 %
- Lucro: 6.00 %
- IVA: 17.00 %

## D Demolições

### DF Fachadas

#### DFR Arremates exteriores

**DFR030** m Desmontagem de moldura metálico para vão de fachada, com meios manuais, e carga manual de entulho em caminhão ou caçamba.
Desmontagem de moldura de vão de fachada formado por peças metálicas, com meios manuais, sem deteriorar os elementos construtivos contíguos. Incluindo parte proporcional de limpeza, armazenamento, remoção e carga manual de entulho em caminhão ou caçamba.
Inclui: Desmontagem dos elementos. Remoção e armazenamento do material desmontado. Limpeza dos restos da obra. Carga de entulho em caminhão ou caçamba.
Critério de medição de projeto: Comprimento medido segundo documentação gráfica de Projeto.
Critério de quantitativos de obra: Será medido o comprimento realmente desmontado segundo especificações de Projeto.

| Código | Un | Descrição | Rendimento | Preço | Importância |
|---|---|---|---|---|---|
| mo019 | h | Oficial de 1ª pedreiro. (mão de obra) | 0.161 | 6.19 | 1.00 |
| mo111 | h | Auxiliar de serviços gerais. (mão de obra) | 0.161 | 3.68 | 0.59 |
| % | % | Custos diretos complementares | 2 % | 1.59 | 0.03 |
|  |  | Custos diretos |  |  | 1.62 |
