# Desmontagem de padieira metálica formada por um perfil de aço laminado, com equipamento de oxicorte, e carga manual de entulho em caminhão ou caçamba

- Propriedade do ficheiro: CYPE INGENIEROS, S.A.
- Formato: FIEBDC-3/2002
- Âmbito geográfico: Brasil
- Custos indiretos: 3.00 %
- Despesas gerais: 13.00 %
- Lucro: 6.00 %
- IVA: 17.00 %

## D Demolições

### DF Fachadas

#### DFR Arremates exteriores

**DFR041** m Desmontagem de padieira metálica formada por um perfil de aço laminado, com equipamento de oxicorte, e carga manual de entulho em caminhão ou caçamba.
Desmontagem de padieira metálica formada por um perfil de aço laminado, com equipamento de oxicorte, sem deteriorar os elementos construtivos contíguos. Incluindo parte proporcional de limpeza, armazenamento, remoção e carga manual de entulho em caminhão ou caçamba.
Inclui: Desmontagem dos elementos. Remoção e armazenamento do material desmontado. Limpeza dos restos da obra. Carga do material desmontado e os restos de obra em caminhão ou caçamba.
Critério de medição de projeto: Comprimento medido segundo documentação gráfica de Projeto.
Critério de quantitativos de obra: Será medido o comprimento realmente desmontado segundo especificações de Projeto.

| Código | Un | Descrição | Rendimento | Preço | Importância |
|---|---|---|---|---|---|
| mq08sol010 | h | Equipamento de oxicorte, com acetileno como combustível e oxigênio como comburente. (equipamento) | 0.126 | 7.54 | 0.95 |
| mo018 | h | Oficial de 1ª soldador. (mão de obra) | 0.154 | 6.29 | 0.97 |
| mo111 | h | Auxiliar de serviços gerais. (mão de obra) | 0.629 | 3.68 | 2.31 |
| % | % | Custos diretos complementares | 2 % | 4.23 | 0.08 |
|  |  | Custos diretos |  |  | 4.31 |
