# Demolição de revestimento de testa de laje cerâmico, com meios manuais, e carga manual de entulho em caminhão ou caçamba

- Propriedade do ficheiro: CYPE INGENIEROS, S.A.
- Formato: FIEBDC-3/2002
- Âmbito geográfico: Brasil
- Custos indiretos: 3.00 %
- Despesas gerais: 13.00 %
- Lucro: 6.00 %
- IVA: 17.00 %

## D Demolições

### DF Fachadas

#### DFR Arremates exteriores

**DFR050** m Demolição de revestimento de testa de laje cerâmico, com meios manuais, e carga manual de entulho em caminhão ou caçamba.
Demolição de revestimento de testa de laje formado por peças cerâmicas, com meios manuais, sem deteriorar os elementos construtivos contíguos. Incluindo parte proporcional de limpeza, armazenamento, remoção e carga manual de entulho em caminhão ou caçamba.
Inclui: Demolição dos elementos. Remoção e acumulação de entulho. Limpeza dos restos da obra. Carga de entulho em caminhão ou caçamba.
Critério de medição de projeto: Comprimento medido segundo documentação gráfica de Projeto.
Critério de quantitativos de obra: Será medido o comprimento realmente demolido segundo especificações de Projeto.

| Código | Un | Descrição | Rendimento | Preço | Importância |
|---|---|---|---|---|---|
| mo019 | h | Oficial de 1ª pedreiro. (mão de obra) | 0.237 | 6.19 | 1.47 |
| mo111 | h | Auxiliar de serviços gerais. (mão de obra) | 0.237 | 3.68 | 0.87 |
| % | % | Custos diretos complementares | 2 % | 2.34 | 0.05 |
|  |  | Custos diretos |  |  | 2.39 |
