# Demolição de revestimento de testa de laje pré-fabricado de concreto, com meios manuais, e carga manual de entulho em caminhão ou caçamba

- Propriedade do ficheiro: CYPE INGENIEROS, S.A.
- Formato: FIEBDC-3/2002
- Âmbito geográfico: Brasil
- Custos indiretos: 3.00 %
- Despesas gerais: 13.00 %
- Lucro: 6.00 %
- IVA: 17.00 %

## D Demolições

### DF Fachadas

#### DFR Arremates exteriores

**DFR050** m Demolição de revestimento de testa de laje pré-fabricado de concreto, com meios manuais, e carga manual de entulho em caminhão ou caçamba.
Demolição de revestimento de testa de laje formado por peças pré-fabricadas de concreto, com meios manuais, sem deteriorar os elementos construtivos contíguos. Incluindo parte proporcional de limpeza, armazenamento, remoção e carga manual de entulho em caminhão ou caçamba.
Inclui: Demolição dos elementos. Remoção e acumulação de entulho. Limpeza dos restos da obra. Carga de entulho em caminhão ou caçamba.
Critério de medição de projeto: Comprimento medido segundo documentação gráfica de Projeto.
Critério de quantitativos de obra: Será medido o comprimento realmente demolido segundo especificações de Projeto.

| Código | Un | Descrição | Rendimento | Preço | Importância |
|---|---|---|---|---|---|
| mo019 | h | Oficial de 1ª pedreiro. (mão de obra) | 0.228 | 6.19 | 1.41 |
| mo111 | h | Auxiliar de serviços gerais. (mão de obra) | 0.228 | 3.68 | 0.84 |
| % | % | Custos diretos complementares | 2 % | 2.25 | 0.05 |
|  |  | Custos diretos |  |  | 2.30 |
