# Demolição de soco pré-fabricado de concreto de 50 a 100 cm de altura, com meios manuais, e carga manual de entulho em caminhão ou caçamba

- Propriedade do ficheiro: CYPE INGENIEROS, S.A.
- Formato: FIEBDC-3/2002
- Âmbito geográfico: Brasil
- Custos indiretos: 3.00 %
- Despesas gerais: 13.00 %
- Lucro: 6.00 %
- IVA: 17.00 %

## D Demolições

### DF Fachadas

#### DFR Arremates exteriores

**DFR110** m Demolição de soco pré-fabricado de concreto de 50 a 100 cm de altura, com meios manuais, e carga manual de entulho em caminhão ou caçamba.
Demolição de soco de 50 a 100 cm de altura formado por peças pré-fabricadas de concreto localizado na parte inferior do paramento vertical, com meios manuais, sem deteriorar os elementos construtivos contíguos. Incluindo parte proporcional de limpeza, armazenamento, remoção e carga manual de entulho em caminhão ou caçamba.
Inclui: Demolição dos elementos. Remoção e acumulação de entulho. Limpeza dos restos da obra. Carga de entulho em caminhão ou caçamba.
Critério de medição de projeto: Comprimento medido segundo documentação gráfica de Projeto.
Critério de quantitativos de obra: Será medido o comprimento realmente demolido segundo especificações de Projeto.

| Código | Un | Descrição | Rendimento | Preço | Importância |
|---|---|---|---|---|---|
| mo019 | h | Oficial de 1ª pedreiro. (mão de obra) | 0.171 | 6.19 | 1.06 |
| mo111 | h | Auxiliar de serviços gerais. (mão de obra) | 0.171 | 3.68 | 0.63 |
| % | % | Custos diretos complementares | 2 % | 1.69 | 0.03 |
|  |  | Custos diretos |  |  | 1.72 |
