# Arranque de chapim pré-fabricada de concreto para revestimento de muros, com meios manuais, e carga manual de entulho em caminhão ou caçamba

- Propriedade do ficheiro: CYPE INGENIEROS, S.A.
- Formato: FIEBDC-3/2002
- Âmbito geográfico: Brasil
- Custos indiretos: 3.00 %
- Despesas gerais: 13.00 %
- Lucro: 6.00 %
- IVA: 17.00 %

## D Demolições

### DH Arremates

#### DHE Exteriores

**DHE010** m Arranque de chapim pré-fabricada de concreto para revestimento de muros, com meios manuais, e carga manual de entulho em caminhão ou caçamba.
Arranque de chapim para revestimento de muros, formada por peças pré-fabricadas de concreto, com meios manuais, sem deteriorar os elementos construtivos contíguos. Incluindo parte proporcional de limpeza, armazenamento, remoção e carga manual de entulho em caminhão ou caçamba.
Inclui: Arranque dos elementos. Remoção e acumulação do material arrancado. Limpeza dos restos da obra. Carga do material arrancado e os restos de obra em caminhão ou caçamba.
Critério de medição de projeto: Comprimento medido segundo documentação gráfica de Projeto.
Critério de quantitativos de obra: Será medido o comprimento realmente demolido segundo especificações de Projeto.

| Código | Un | Descrição | Rendimento | Preço | Importância |
|---|---|---|---|---|---|
| mo113 | h | Auxiliar de serviços gerais. (mão de obra) | 0.277 | 2.39 | 0.66 |
| % | % | Custos diretos complementares | 2 % | 0.66 | 0.01 |
|  |  | Custos diretos |  |  | 0.67 |
