# Desmontagem de tubos de cobre de até 1" de diâmetro

- Propriedade do ficheiro: CYPE INGENIEROS, S.A.
- Formato: FIEBDC-3/2002
- Âmbito geográfico: Brasil
- Moeda: BRL
- Custos indiretos: 3.00 %
- Despesas gerais: 13.00 %
- Lucro: 6.00 %
- IVA: 17.00 %

## D Demolições

### DI Instalações

#### DIG Gás

**DIG010** m Desmontagem de tubos de cobre de até 1" de diâmetro, em instalação superficial de gás, com meios manuais, sem deteriorar os elementos construtivos aos quais estão fixados, e carga manual em caminhão ou caçamba.
Desmontagem de tubos de cobre de até 1" de diâmetro, em instalação superficial de gás, com meios manuais, sem deteriorar os elementos construtivos aos quais estão fixados, e carga manual em caminhão ou caçamba.
Inclui: Desmontagem do elemento. Obturação das tubulações ligadas ao elemento. Remoção e armazenamento do material desmontado. Limpeza dos restos da obra. Carga manual do material desmontado e restos da obra em caminhão ou caçamba.
Critério de medição de projeto: Comprimento medido segundo documentação gráfica de Projeto.
Critério de quantitativos de obra: Será medido o comprimento realmente desmontado segundo especificações de Projeto.

| Código | Un | Descrição | Rendimento | Preço | Importância |
|---|---|---|---|---|---|
| mo010 | h | Instalador de gás. (mão de obra) | 0.117 | 25.85 | 3.02 |
| mo109 | h | Ajudante de instalador de gás. (mão de obra) | 0.117 | 19.79 | 2.32 |
| % | % | Custos diretos complementares | 2 % | 5.34 | 0.11 |
|  |  | Custos diretos |  |  | 5.45 |
