# Desmontagem de elevador para automóveis

- Propriedade do ficheiro: CYPE INGENIEROS, S.A.
- Formato: FIEBDC-3/2002
- Âmbito geográfico: Brasil
- Moeda: BRL
- Custos indiretos: 3.00 %
- Despesas gerais: 13.00 %
- Lucro: 6.00 %
- IVA: 17.00 %

## D Demolições

### DI Instalações

#### DIT Transporte

**DIT020** Un Desmontagem de elevador para automóveis.
Desmontagem de elevador para automóveis elétrico, para 2 paragens (3 m), composto por portas interiores, portas exteriores, ganchos de fixação, lâmpadas de iluminação do poço, esteiras, grupo elevação, amortecedores do fosso, limitador de velocidade e pára-quedas, quadro e cabo de manobra, percurso de guias e pistão, selector de paragens, botoneiras de piso, chassis da cabine e contrapeso e sistemas de segurança; com meios manuais, e carga manual em caminhão ou caçamba.
Critérios considerados na determinação do preço da unidade de obra: O preço inclui o desmontagem da instalação elétrica.
Inclui: Desmontagem da instalação elétrica. Desmontagem do elemento. Remoção e armazenamento do material desmontado. Limpeza dos restos da obra. Carga manual do material desmontado e restos da obra em caminhão ou caçamba.
Critério de medição de projeto: Número de unidades previstas, segundo documentação gráfica de Projeto.
Critério de quantitativos de obra: Será medido o número de unidades realmente desmontadas segundo especificações de Projeto.

| Código | Un | Descrição | Rendimento | Preço | Importância |
|---|---|---|---|---|---|
| mo020 | h | Pedreiro. (mão de obra) | 31.289 | 33.34 | 1043.18 |
| mo113 | h | Auxiliar de serviços gerais. (mão de obra) | 31.289 | 28.94 | 905.50 |
| mo018 | h | Serralheiro. (mão de obra) | 31.289 | 33.72 | 1055.07 |
| mo059 | h | Ajudante de serralheiro. (mão de obra) | 31.289 | 31.41 | 982.79 |
| % | % | Custos diretos complementares | 2 % | 3986.54 | 79.73 |
|  |  | Custos diretos |  |  | 4066.27 |
