# Remoção de porta blindada de entrada em habitação, de madeira, com meios manuais, sem deteriorar o paramento ao qual está fixada, e carga manual em caminhão ou caçamba

- Propriedade do ficheiro: CYPE INGENIEROS, S.A.
- Formato: FIEBDC-3/2002
- Âmbito geográfico: Brasil
- Moeda: BRL
- Custos indiretos: 3.00 %
- Despesas gerais: 13.00 %
- Lucro: 6.00 %
- IVA: 17.00 %

## D Demolições

### DL Esquadrias, vidros e proteções solares

#### DLP Portas

**DLP010** m² Remoção de porta blindada de entrada em habitação, de madeira, com meios manuais, sem deteriorar o paramento ao qual está fixada, e carga manual em caminhão ou caçamba.
Remoção de porta blindada de entrada em habitação, de madeira, com meios manuais, sem deteriorar o paramento ao qual está fixada, e carga manual em caminhão ou caçamba.
Inclui: Remoção do elemento. Remoção e armazenamento do material removido. Limpeza dos restos da obra. Carga manual do material removido e restos da obra em caminhão ou caçamba.
Critério de medição de projeto: Superfície medida segundo documentação gráfica de Projeto.
Critério de quantitativos de obra: Será medida a superfície realmente desmontada segundo especificações de Projeto.
Critérios considerados na determinação do preço da unidade de obra: O preço inclui a remoção das folhas, dos marcos, das guarnições e das ferragens.

| Código | Un | Descrição | Rendimento | Preço | Importância |
|---|---|---|---|---|---|
| mo113 | h | Auxiliar de serviços gerais. (mão de obra) | 0.473 | 20.96 | 9.91 |
| mo112 | h | Servente de pedreiro. (mão de obra) | 0.473 | 19.95 | 9.44 |
| % | % | Custos diretos complementares | 2 % | 19.35 | 0.39 |
|  |  | Custos diretos |  |  | 19.74 |
