# Desmontagem com recuperação de material de folha de armário embutido de esquadria de madeira, rebaixos, guarnição e ferragens, com meios manuais

- Propriedade do ficheiro: CYPE INGENIEROS, S.A.
- Formato: FIEBDC-3/2002
- Âmbito geográfico: Brasil
- Custos indiretos: 3.00 %
- Despesas gerais: 13.00 %
- Lucro: 6.00 %
- IVA: 17.00 %

## D Demolições

### DP Divisões e revestimentos internos

#### DPA Armário embutido

**DPA020** Un Desmontagem com recuperação de material de folha de armário embutido de esquadria de madeira, rebaixos, guarnição e ferragens, com meios manuais.
Desmontagem de folha de armário embutido de esquadria de madeira, rebaixos, guarnição e ferragens, com meios manuais e recuperação de material para localização posterior em outro local. Incluindo parte proporcional de limpeza, armazenamento, remoção e carga manual do material desmontado e dos restos da obra produzidos durante os trabalhos, em caminhão ou caçamba.
Inclui: Desmontagem dos elementos. Armazenamento dos materiais a reutilizar. Limpeza dos restos da obra. Carga do material desmontado em caminhão ou caçamba.
Critério de medição de projeto: Número de unidades previstas, segundo documentação gráfica de Projeto.
Critério de quantitativos de obra: Será medido o número de unidades realmente desmontadas segundo especificações de Projeto.

| Código | Un | Descrição | Rendimento | Preço | Importância |
|---|---|---|---|---|---|
| mo016 | h | Oficial de 1ª carpinteiro. (mão de obra) | 0.240 | 6.30 | 1.51 |
| mo056 | h | Ajudante de carpinteiro. (mão de obra) | 0.240 | 3.86 | 0.93 |
| % | % | Custos diretos complementares | 2 % | 2.44 | 0.05 |
|  |  | Custos diretos |  |  | 2.49 |
