# Desmontagem de ferragens de fecho em armário embutido de esquadria de madeira, com meios manuais e carga manual do material desmontado em caminhão ou caçamba

- Propriedade do ficheiro: CYPE INGENIEROS, S.A.
- Formato: FIEBDC-3/2002
- Âmbito geográfico: Brasil
- Custos indiretos: 3.00 %
- Despesas gerais: 13.00 %
- Lucro: 6.00 %
- IVA: 17.00 %

## D Demolições

### DP Divisões e revestimentos internos

#### DPA Armário embutido

**DPA030** Un Desmontagem de ferragens de fecho em armário embutido de esquadria de madeira, com meios manuais e carga manual do material desmontado em caminhão ou caçamba.
Desmontagem de ferragens de fecho em armário embutido de esquadria de madeira, com meios manuais. Incluindo parte proporcional de limpeza, armazenamento, remoção e carga manual do material desmontado em caminhão ou caçamba.
Inclui: Desmontagem dos elementos. Remoção e armazenamento do material desmontado. Limpeza dos restos da obra. Carga do material desmontado em caminhão ou caçamba.
Critério de medição de projeto: Número de unidades previstas, segundo documentação gráfica de Projeto.
Critério de quantitativos de obra: Será medido o número de unidades realmente desmontadas segundo especificações de Projeto.

| Código | Un | Descrição | Rendimento | Preço | Importância |
|---|---|---|---|---|---|
| mo056 | h | Ajudante de carpinteiro. (mão de obra) | 0.208 | 3.86 | 0.80 |
| % | % | Custos diretos complementares | 2 % | 0.80 | 0.02 |
|  |  | Custos diretos |  |  | 0.82 |
