# Desmontagem de ferragens de fecho em armário embutido de esquadria de madeira, com meios manuais, armazenamento do material desmontado e posterior montagem

- Propriedade do ficheiro: CYPE INGENIEROS, S.A.
- Formato: FIEBDC-3/2002
- Âmbito geográfico: Brasil
- Custos indiretos: 3.00 %
- Despesas gerais: 13.00 %
- Lucro: 6.00 %
- IVA: 17.00 %

## D Demolições

### DP Divisões e revestimentos internos

#### DPA Armário embutido

**DPA030** Un Desmontagem de ferragens de fecho em armário embutido de esquadria de madeira, com meios manuais, armazenamento do material desmontado e posterior montagem.
Desmontagem de ferragens de fecho em armário embutido de esquadria de madeira, com meios manuais e recuperação de material para montagem posterior no mesmo local. Incluindo parte proporcional de armazenamento e proteção do material desmontado em obra até à sua montagem posterior, limpeza, armazenamento, remoção e carga manual de entulho em caminhão ou caçamba. Totalmente montados.
Inclui: Desmontagem dos elementos. Armazenamento e proteção em obra do material que se voltará a montar. Montagem dos elementos. Limpeza dos restos da obra.
Critério de medição de projeto: Número de unidades previstas, segundo documentação gráfica de Projeto.
Critério de quantitativos de obra: Será medido o número de unidades realmente desmontadas e repostas segundo especificações de Projeto.

| Código | Un | Descrição | Rendimento | Preço | Importância |
|---|---|---|---|---|---|
| mo056 | h | Ajudante de carpinteiro. (mão de obra) | 0.347 | 3.86 | 1.34 |
| % | % | Custos diretos complementares | 2 % | 1.34 | 0.03 |
|  |  | Custos diretos |  |  | 1.37 |
