# Desmontagem de folha de porta interior de esquadria metálica, com meios manuais e carga manual do material desmontado em caminhão ou caçamba

- Propriedade do ficheiro: CYPE INGENIEROS, S.A.
- Formato: FIEBDC-3/2002
- Âmbito geográfico: Brasil
- Custos indiretos: 3.00 %
- Despesas gerais: 13.00 %
- Lucro: 6.00 %
- IVA: 17.00 %

## D Demolições

### DP Divisões e revestimentos internos

#### DPP Portas internas

**DPP020** Un Desmontagem de folha de porta interior de esquadria metálica, com meios manuais e carga manual do material desmontado em caminhão ou caçamba.
Desmontagem de folha de porta interior de esquadria metálica, com meios manuais. Incluindo parte proporcional de limpeza, armazenamento, remoção e carga manual do material desmontado em caminhão ou caçamba.
Inclui: Desmontagem dos elementos. Remoção e armazenamento do material desmontado. Limpeza dos restos da obra. Carga do material desmontado em caminhão ou caçamba.
Critério de medição de projeto: Número de unidades previstas, segundo documentação gráfica de Projeto.
Critério de quantitativos de obra: Será medido o número de unidades realmente desmontadas segundo especificações de Projeto.

| Código | Un | Descrição | Rendimento | Preço | Importância |
|---|---|---|---|---|---|
| mo057 | h | Ajudante de serralheiro. (mão de obra) | 0.236 | 3.85 | 0.91 |
| % | % | Custos diretos complementares | 2 % | 0.91 | 0.02 |
|  |  | Custos diretos |  |  | 0.93 |
