# Desmontagem com recuperação de material de folha de porta interior de esquadria metálica e ferragens, com meios manuais

- Propriedade do ficheiro: CYPE INGENIEROS, S.A.
- Formato: FIEBDC-3/2002
- Âmbito geográfico: Brasil
- Custos indiretos: 3.00 %
- Despesas gerais: 13.00 %
- Lucro: 6.00 %
- IVA: 17.00 %

## D Demolições

### DP Divisões e revestimentos internos

#### DPP Portas internas

**DPP020** Un Desmontagem com recuperação de material de folha de porta interior de esquadria metálica e ferragens, com meios manuais.
Desmontagem de folha de porta interior de esquadria metálica e ferragens, com meios manuais e recuperação de material para localização posterior em outro local. Incluindo parte proporcional de limpeza, armazenamento, remoção e carga manual do material desmontado e dos restos da obra produzidos durante os trabalhos, em caminhão ou caçamba.
Inclui: Desmontagem dos elementos. Armazenamento dos materiais a reutilizar. Limpeza dos restos da obra. Carga do material desmontado em caminhão ou caçamba.
Critério de medição de projeto: Número de unidades previstas, segundo documentação gráfica de Projeto.
Critério de quantitativos de obra: Será medido o número de unidades realmente desmontadas segundo especificações de Projeto.

| Código | Un | Descrição | Rendimento | Preço | Importância |
|---|---|---|---|---|---|
| mo057 | h | Ajudante de serralheiro. (mão de obra) | 0.425 | 3.85 | 1.64 |
| % | % | Custos diretos complementares | 2 % | 1.64 | 0.03 |
|  |  | Custos diretos |  |  | 1.67 |
