# Realização de abertura em estrutura autoportante de placas de gesso acartonado (duas placas por face) instaladas sobre perfis simples

- Propriedade do ficheiro: CYPE INGENIEROS, S.A.
- Formato: FIEBDC-3/2002
- Âmbito geográfico: Brasil
- Custos indiretos: 3.00 %
- Despesas gerais: 13.00 %
- Lucro: 6.00 %
- IVA: 17.00 %

## D Demolições

### DP Divisões

#### DPS Estruturas autoportantes

**DPS011** m² Realização de abertura em estrutura autoportante de placas de gesso acartonado (duas placas por face) instaladas sobre perfis simples, com meios manuais, e carga manual de entulho em caminhão ou caçamba.
Realização de abertura em estrutura autoportante de placas de gesso acartonado (duas placas por face) instaladas sobre perfis simples, com meios manuais, sem incluir montagem e desmontagem de escoramento da abertura nem a colocação de vergas, nem afetar a estabilidade da parede divisória ou dos elementos construtivos contíguos. Incluindo parte proporcional de corte prévio com esmerilhadeira equipada com disco de corte, demolição dos seus revestimentos (azulejos, etc.), limpeza, armazenamento, remoção e carga manual de entulho para caminhão ou contentor.
Inclui: Marcação da abertura no paramento. Corte prévio do contorno da abertura. Demolição da estrutura e dos seus revestimentos. Fragmentação do entulho em peças manejáveis. Remoção e acumulação de entulho. Limpeza dos restos da obra. Carga de entulho em caminhão ou caçamba.
Critério de medição de projeto: Superfície medida segundo documentação gráfica de Projeto.
Critério de quantitativos de obra: Medir-se-á a superfície realmente demolida segundo especificações de Projeto.

| Código | Un | Descrição | Rendimento | Preço | Importância |
|---|---|---|---|---|---|
| op00amo010 |  | Esmerilhadeira. | 1.000 | 0.00 | 0.00 |
| mo113 | h | Auxiliar de serviços gerais. (mão de obra) | 0.705 | 12.05 | 8.50 |
| % | % | Custos diretos complementares | 2 % | 8.50 | 0.17 |
|  |  | Custos diretos |  |  | 8.67 |
