# Realização de abertura para posterior colocação da esquadria

- Propriedade do ficheiro: CYPE INGENIEROS, S.A.
- Formato: FIEBDC-3/2002
- Âmbito geográfico: Brasil
- Moeda: BRL
- Custos indiretos: 3.00 %
- Despesas gerais: 13.00 %
- Lucro: 6.00 %
- IVA: 17.00 %

## D Demolições

### DP Paredes, divisórias e proteções

#### DPT Paredes de alvenaria

**DPT021** m² Realização de abertura para posterior colocação da esquadria, em parede divisória interior de alvenaria revestida, formada por bloco de concreto de 35 cm de espessura, com martelo pneumático, sem afetar a estabilidade da parede divisória ou dos elementos construtivos contíguos, e carga manual em caminhão ou caçamba.
Realização de abertura para posterior colocação da esquadria, em parede divisória interior de alvenaria revestida, formada por bloco de concreto de 35 cm de espessura, com martelo pneumático, sem afetar a estabilidade da parede divisória ou dos elementos construtivos contíguos, e carga manual em caminhão ou caçamba.
Inclui: Marcação da abertura no paramento. Corte prévio do contorno da abertura. Demolição da alvenaria e dos seus revestimentos. Fragmentação do entulho em peças manejáveis. Remoção e acumulação de entulho. Limpeza dos restos da obra. Carga manual de entulho em caminhão ou caçamba.
Critério de medição de projeto: Superfície medida segundo documentação gráfica de Projeto.
Critério de quantitativos de obra: Medir-se-á a superfície realmente demolida segundo especificações de Projeto.
Critérios considerados na determinação do preço da unidade de obra: O preço inclui o corte prévio do contorno da abertura, mas não inclui o montagem e desmontagem do escoramento do vão nem a colocação de vergas.

| Código | Un | Descrição | Rendimento | Preço | Importância |
|---|---|---|---|---|---|
| mq05mai030 | h | Martelo pneumático. (equipamento) | 0.193 | 11.49 | 2.22 |
| mq05pdm110 | h | Compressor portátil diesel média pressão 10 m³/min. (equipamento) | 0.193 | 19.48 | 3.76 |
| op00amo010 |  | Esmerilhadeira. | 1.000 | 0.00 | 0.00 |
| mo112 | h | Servente de pedreiro. (mão de obra) | 0.214 | 19.95 | 4.27 |
| mo113 | h | Auxiliar de serviços gerais. (mão de obra) | 0.231 | 20.96 | 4.84 |
| % | % | Custos diretos complementares | 2 % | 15.09 | 0.30 |
|  |  | Custos diretos |  |  | 15.39 |
