# Realização de abertura de passagem

- Propriedade do ficheiro: CYPE INGENIEROS, S.A.
- Formato: FIEBDC-3/2002
- Âmbito geográfico: Brasil
- Moeda: BRL
- Custos indiretos: 3.00 %
- Despesas gerais: 13.00 %
- Lucro: 6.00 %
- IVA: 17.00 %

## D Demolições

### DP Paredes, divisórias e proteções

#### DPT Paredes de alvenaria

**DPT021** m² Realização de abertura de passagem, de carácter provisório, em parede divisória interior de alvenaria revestida, formada por bloco de concreto de 35 cm de espessura, com meios manuais, sem afetar a estabilidade da parede divisória ou dos elementos construtivos contíguos, deixando esperas para facilitar posteriormente o travamento com a nova alvenaria, e carga manual em caminhão ou caçamba.
Realização de abertura de passagem, de carácter provisório, em parede divisória interior de alvenaria revestida, formada por bloco de concreto de 35 cm de espessura, com meios manuais, sem afetar a estabilidade da parede divisória ou dos elementos construtivos contíguos, deixando esperas para facilitar posteriormente o travamento com a nova alvenaria, e carga manual em caminhão ou caçamba.
Inclui: Marcação da abertura no paramento. Demolição da alvenaria e dos seus revestimentos. Fragmentação do entulho em peças manejáveis. Remoção e acumulação de entulho. Limpeza dos restos da obra. Carga manual de entulho em caminhão ou caçamba.
Critério de medição de projeto: Superfície medida segundo documentação gráfica de Projeto.
Critério de quantitativos de obra: Medir-se-á a superfície realmente demolida segundo especificações de Projeto.
Critérios considerados na determinação do preço da unidade de obra: O preço inclui a desmontagem prévia dos marcos e das folhas da esquadria, dos acessórios e dos mecanismos elétricos existentes, para a sua posterior reposição, mas não inclui o montagem e desmontagem do escoramento do vão nem a colocação de vergas.

| Código | Un | Descrição | Rendimento | Preço | Importância |
|---|---|---|---|---|---|
| mo113 | h | Auxiliar de serviços gerais. (mão de obra) | 1.027 | 20.96 | 21.53 |
| % | % | Custos diretos complementares | 2 % | 21.53 | 0.43 |
|  |  | Custos diretos |  |  | 21.96 |
