# Remoção de camada de impermeabilização em cobertura

- Propriedade do ficheiro: CYPE INGENIEROS, S.A.
- Formato: FIEBDC-3/2002
- Âmbito geográfico: Brasil
- Moeda: BRL
- Custos indiretos: 3.00 %
- Despesas gerais: 13.00 %
- Lucro: 6.00 %
- IVA: 17.00 %

## D Demolições

### DQ Coberturas

#### DQN Isolamentos e impermeabilizações

**DQN010** m² Remoção de camada de impermeabilização em cobertura.
Remoção de camada de impermeabilização em cobertura plana, com meios manuais, e carga manual em caminhão ou caçamba.
Inclui: Remoção do elemento. Armazenamento do material removido. Limpeza dos restos da obra. Carga manual do material removido e restos da obra em caminhão ou caçamba.
Critério de medição de projeto: Superfície medida segundo documentação gráfica de Projeto.
Critério de quantitativos de obra: Será medida a superfície realmente desmontada segundo especificações de Projeto.

| Código | Un | Descrição | Rendimento | Preço | Importância |
|---|---|---|---|---|---|
| mo113 | h | Auxiliar de serviços gerais. (mão de obra) | 0.154 | 27.81 | 4.28 |
| % | % | Custos diretos complementares | 2 % | 4.28 | 0.09 |
|  |  | Custos diretos |  |  | 4.37 |
