# Demolição de estrutura metálica leve autoportante de cobertura inclinada de uma água

- Propriedade do ficheiro: CYPE INGENIEROS, S.A.
- Formato: FIEBDC-3/2002
- Âmbito geográfico: Brasil
- Moeda: BRL
- Custos indiretos: 3.00 %
- Despesas gerais: 13.00 %
- Lucro: 6.00 %
- IVA: 17.00 %

## D Demolições

### DQ Coberturas

#### DQT Inclinadas

**DQT010** m² Demolição de estrutura metálica leve autoportante de cobertura inclinada de uma água, com equipamento de oxicorte, sem afetar a estabilidade dos elementos construtivos sobre os quais se apoia, e carga manual em caminhão ou caçamba.
Demolição de estrutura metálica leve autoportante de cobertura inclinada de uma água, com equipamento de oxicorte, sem afetar a estabilidade dos elementos construtivos sobre os quais se apoia, e carga manual em caminhão ou caçamba.
Inclui: Demolição do elemento. Fragmentação do entulho em peças manejáveis. Remoção e acumulação de entulho. Limpeza dos restos da obra. Carga manual de entulho em caminhão ou caçamba.
Critério de medição de projeto: Superfície medida segundo documentação gráfica de Projeto.
Critério de quantitativos de obra: Medir-se-á a superfície realmente demolida segundo especificações de Projeto.

| Código | Un | Descrição | Rendimento | Preço | Importância |
|---|---|---|---|---|---|
| mq08sol010 | h | Equipamento de oxicorte, com acetileno como combustível e oxigênio como comburente. (equipamento) | 0.232 | 20.75 | 4.81 |
| mo019 | h | Soldador. (mão de obra) | 0.256 | 23.88 | 6.11 |
| mo113 | h | Auxiliar de serviços gerais. (mão de obra) | 1.279 | 20.96 | 26.81 |
| % | % | Custos diretos complementares | 2 % | 37.73 | 0.75 |
|  |  | Custos diretos |  |  | 38.48 |
