# Demolição de revestimento de ladrilhos cerâmicos e picagem da camada base de argamassa, com martelo elétrico, e carga manual de entulho em caminhão ou caçamba

- Propriedade do ficheiro: CYPE INGENIEROS, S.A.
- Formato: FIEBDC-3/2002
- Âmbito geográfico: Brasil
- Custos indiretos: 3.00 %
- Despesas gerais: 13.00 %
- Lucro: 6.00 %
- IVA: 17.00 %

## D Demolições

### DR Revestimentos e forros

#### DRC Placas em paredes

**DRC010** m² Demolição de revestimento de ladrilhos cerâmicos e picagem da camada base de argamassa, com martelo elétrico, e carga manual de entulho em caminhão ou caçamba.
Demolição de revestimento de ladrilhos cerâmicos e picagem da camada base de argamassa, com martelo elétrico, eliminando-o totalmente sem deteriorar a superfície suporte, que ficará a descoberto e preparada para o seu posterior revestimento. Incluindo parte proporcional de limpeza, armazenamento, remoção e carga manual de entulho em caminhão ou caçamba.
Inclui: Demolição do revestimento com martelo elétrico. Picagem da argamassa de fixação. Remoção e acumulação de entulho. Limpeza dos restos da obra. Carga de entulho em caminhão ou caçamba.
Critério de medição de projeto: Superfície medida segundo documentação gráfica de Projeto.
Critério de quantitativos de obra: Medir-se-á a superfície realmente demolida segundo especificações de Projeto.

| Código | Un | Descrição | Rendimento | Preço | Importância |
|---|---|---|---|---|---|
| mq05mai040 | h | Martelo elétrico. (equipamento) | 0.366 | 1.53 | 0.56 |
| mo113 | h | Auxiliar de serviços gerais. (mão de obra) | 0.468 | 12.05 | 5.64 |
| % | % | Custos diretos complementares | 2 % | 6.20 | 0.12 |
|  |  | Custos diretos |  |  | 6.32 |
