# Levantamento de revestimento de lajetas pré-fabricadas de concreto colocadas com argamassa, com meios manuais, e carga manual de entulho em caminhão ou caçamba

- Propriedade do ficheiro: CYPE INGENIEROS, S.A.
- Formato: FIEBDC-3/2002
- Âmbito geográfico: Brasil
- Custos indiretos: 3.00 %
- Despesas gerais: 13.00 %
- Lucro: 6.00 %
- IVA: 17.00 %

## D Demolições

### DR Revestimentos e forros

#### DRC Placas em paredes

**DRC010** m² Levantamento de revestimento de lajetas pré-fabricadas de concreto colocadas com argamassa, com meios manuais, e carga manual de entulho em caminhão ou caçamba.
Levantamento de revestimento de lajetas pré-fabricadas de concreto colocadas com argamassa, com meios manuais, sem demolir nem deteriorar a camada base de argamassa, que ficará a descoberto e preparada para o seu posterior revestimento. Incluindo parte proporcional de limpeza, armazenamento, remoção e carga manual de entulho em caminhão ou caçamba.
Inclui: Levantamento manual do revestimento. Remoção e armazenamento do material levantado. Limpeza dos restos da obra. Carga do material levantado e restos da obra em caminhão ou caçamba.
Critério de medição de projeto: Superfície medida segundo documentação gráfica de Projeto.
Critério de quantitativos de obra: Será medida a superfície realmente desmontada segundo especificações de Projeto.

| Código | Un | Descrição | Rendimento | Preço | Importância |
|---|---|---|---|---|---|
| mo113 | h | Auxiliar de serviços gerais. (mão de obra) | 0.669 | 12.05 | 8.06 |
| % | % | Custos diretos complementares | 2 % | 8.06 | 0.16 |
|  |  | Custos diretos |  |  | 8.22 |
