# Demolição de degraus de concreto e do seu revestimento de cerâmica

- Propriedade do ficheiro: CYPE INGENIEROS, S.A.
- Formato: FIEBDC-3/2002
- Âmbito geográfico: Brasil
- Moeda: BRL
- Custos indiretos: 3.00 %
- Despesas gerais: 13.00 %
- Lucro: 6.00 %
- IVA: 17.00 %

## D Demolições

### DR Revestimentos e forros

#### DRE Escadas

**DRE010** m Demolição de degraus de concreto e do seu revestimento de cerâmica, com martelo pneumático, sem deteriorar da superfície da laje de escada, que ficará a descoberto, e carga manual em caminhão ou caçamba.
Demolição de degraus de concreto e do seu revestimento de cerâmica, com martelo pneumático, sem deteriorar da superfície da laje de escada, que ficará a descoberto, e carga manual em caminhão ou caçamba.
Inclui: Demolição dos degraus e do seu revestimento. Fragmentação do entulho em peças manejáveis. Remoção e acumulação de entulho. Limpeza dos restos da obra. Carga manual de entulho em caminhão ou caçamba.
Critério de medição de projeto: Comprimento medido segundo documentação gráfica de Projeto.
Critério de quantitativos de obra: Será medido o comprimento realmente demolido segundo especificações de Projeto.

| Código | Un | Descrição | Rendimento | Preço | Importância |
|---|---|---|---|---|---|
| mq05mai030 | h | Martelo pneumático. (equipamento) | 0.117 | 11.49 | 1.34 |
| mq05pdm110 | h | Compressor portátil diesel média pressão 10 m³/min. (equipamento) | 0.117 | 19.48 | 2.28 |
| mo112 | h | Servente de pedreiro. (mão de obra) | 0.518 | 19.95 | 10.33 |
| % | % | Custos diretos complementares | 2 % | 13.95 | 0.28 |
|  |  | Custos diretos |  |  | 14.23 |
