# Levantamento de piso existente no interior do edifício

- Propriedade do ficheiro: CYPE INGENIEROS, S.A.
- Formato: FIEBDC-3/2002
- Âmbito geográfico: Brasil
- Custos indiretos: 3.00 %
- Despesas gerais: 13.00 %
- Lucro: 6.00 %
- IVA: 17.00 %

## D Demolições

### DR Revestimentos

#### DRS Pisos

**DRS040** m² Levantamento de piso existente no interior do edifício, de assoalho flutuante de tábuas de madeira maciça, ensambladas entre si através de cola ou com clipes e colocadas diretamente, com meios manuais e carga manual de entulho em caminhão ou caçamba.
Levantamento de piso existente no interior do edifício, de assoalho flutuante de tábuas de madeira maciça, ensambladas entre si através de cola ou com clipes e colocadas diretamente, com meios manuais, sem incluir a demolição da base suporte nem deteriorar os elementos construtivos contíguos. Incluindo parte proporcional de limpeza, armazenamento, remoção e carga manual de entulho em caminhão ou caçamba.
Inclui: Levantamento dos elementos. Remoção e armazenamento do material levantado. Limpeza dos restos da obra. Carga do material levantado e os restos de obra em caminhão ou caçamba.
Critério de medição de projeto: Superfície medida segundo documentação gráfica de Projeto.
Critério de quantitativos de obra: Será medida a superfície realmente desmontada segundo especificações de Projeto.

| Código | Un | Descrição | Rendimento | Preço | Importância |
|---|---|---|---|---|---|
| mo112 | h | Servente de pedreiro. (mão de obra) | 0.162 | 2.44 | 0.40 |
| mo113 | h | Auxiliar de serviços gerais. (mão de obra) | 0.269 | 2.39 | 0.64 |
| % | % | Custos diretos complementares | 2 % | 1.04 | 0.02 |
|  |  | Custos diretos |  |  | 1.06 |
