# Demolição de contrapiso de argamassa autonivelante armada existente no interior do edifício, de até 8 cm de espessura, com martelo pneumático, e carga manual de entulho em caminhão ou caçamba

- Propriedade do ficheiro: CYPE INGENIEROS, S.A.
- Formato: FIEBDC-3/2002
- Âmbito geográfico: Brasil
- Custos indiretos: 3.00 %
- Despesas gerais: 13.00 %
- Lucro: 6.00 %
- IVA: 17.00 %

## D Demolições

### DR Revestimentos

#### DRS Pisos

**DRS080** m² Demolição de contrapiso de argamassa autonivelante armada existente no interior do edifício, de até 8 cm de espessura, com martelo pneumático, e carga manual de entulho em caminhão ou caçamba.
Demolição de contrapiso de argamassa autonivelante armada existente no interior do edifício, de até 8 cm de espessura, com martelo pneumático, sem deteriorar os elementos construtivos contíguos. Inclusive parte proporcional de limpeza, armazenamento, remoção e carga manual de entulho em caminhão ou caçamba.
Inclui: Demolição dos elementos. Remoção e acumulação de entulho. Limpeza dos restos da obra. Carga de entulho em caminhão ou caçamba.
Critério de medição de projeto: Superfície medida segundo documentação gráfica de Projeto.
Critério de quantitativos de obra: Medir-se-á a superfície realmente demolida segundo especificações de Projeto.

| Código | Un | Descrição | Rendimento | Preço | Importância |
|---|---|---|---|---|---|
| mq05mai030 | h | Martelo pneumático. (equipamento) | 0.238 | 2.22 | 0.53 |
| mq05pdm010a | h | Compressor portátil elétrico 2 m³/min de vazão. (equipamento) | 0.119 | 2.08 | 0.25 |
| mo112 | h | Servente de pedreiro. (mão de obra) | 0.280 | 2.44 | 0.68 |
| mo113 | h | Auxiliar de serviços gerais. (mão de obra) | 0.455 | 2.39 | 1.09 |
| % | % | Custos diretos complementares | 2 % | 2.55 | 0.05 |
|  |  | Custos diretos |  |  | 2.60 |
