# Demolição de contrapiso de soleira seca existente no interior do edifício, com martelo pneumático, e carga manual de entulho em caminhão ou caçamba

- Propriedade do ficheiro: CYPE INGENIEROS, S.A.
- Formato: FIEBDC-3/2002
- Âmbito geográfico: Brasil
- Custos indiretos: 3.00 %
- Despesas gerais: 13.00 %
- Lucro: 6.00 %
- IVA: 17.00 %

## D Demolições

### DR Revestimentos

#### DRS Pisos

**DRS080** m² Demolição de contrapiso de soleira seca existente no interior do edifício, com martelo pneumático, e carga manual de entulho em caminhão ou caçamba.
Demolição de contrapiso de soleira seca existente no interior do edifício, com martelo pneumático, sem deteriorar os elementos construtivos contíguos. Inclusive parte proporcional de limpeza, armazenamento, remoção e carga manual de entulho em caminhão ou caçamba.
Inclui: Demolição dos elementos. Remoção e acumulação de entulho. Limpeza dos restos da obra. Carga de entulho em caminhão ou caçamba.
Critério de medição de projeto: Superfície medida segundo documentação gráfica de Projeto.
Critério de quantitativos de obra: Medir-se-á a superfície realmente demolida segundo especificações de Projeto.

| Código | Un | Descrição | Rendimento | Preço | Importância |
|---|---|---|---|---|---|
| mq05mai030 | h | Martelo pneumático. (equipamento) | 0.095 | 2.22 | 0.21 |
| mq05pdm010a | h | Compressor portátil elétrico 2 m³/min de vazão. (equipamento) | 0.048 | 2.08 | 0.10 |
| mo112 | h | Servente de pedreiro. (mão de obra) | 0.112 | 2.44 | 0.27 |
| mo113 | h | Auxiliar de serviços gerais. (mão de obra) | 0.182 | 2.39 | 0.43 |
| % | % | Custos diretos complementares | 2 % | 1.01 | 0.02 |
|  |  | Custos diretos |  |  | 1.03 |
