# Remoção de forro de caniço revestido com gesso, situado a uma altura maior ou igual a 4 m, com meios manuais, e carga manual de entulho em caminhão ou caçamba

- Propriedade do ficheiro: CYPE INGENIEROS, S.A.
- Formato: FIEBDC-3/2002
- Âmbito geográfico: Brasil
- Custos indiretos: 3.00 %
- Despesas gerais: 13.00 %
- Lucro: 6.00 %
- IVA: 17.00 %

## D Demolições

### DR Revestimentos e forros

#### DRT Forros

**DRT010** m² Remoção de forro de caniço revestido com gesso, situado a uma altura maior ou igual a 4 m, com meios manuais, e carga manual de entulho em caminhão ou caçamba.
Remoção de forro de caniço revestido com gesso, situado a uma altura maior ou igual a 4 m, com meios manuais, sem deteriorar os elementos construtivos contíguos. Incluindo parte proporcional de limpeza, armazenamento, remoção e carga manual de entulho em caminhão ou caçamba.
Inclui: Arranque dos elementos. Fragmentação do entulho em peças manejáveis. Remoção e acumulação do material arrancado. Limpeza dos restos da obra. Carga do material arrancado e restos de obra em caminhão ou caçamba.
Critério de medição de projeto: Superfície medida segundo documentação gráfica de Projeto.
Critério de quantitativos de obra: Medir-se-á a superfície realmente demolida segundo especificações de Projeto.

| Código | Un | Descrição | Rendimento | Preço | Importância |
|---|---|---|---|---|---|
| mo113 | h | Auxiliar de serviços gerais. (mão de obra) | 0.423 | 12.05 | 5.10 |
| % | % | Custos diretos complementares | 2 % | 5.10 | 0.10 |
|  |  | Custos diretos |  |  | 5.20 |
