# Demolição de forro removível de placas de gesso acartonado, com meios manuais e carga manual de entulho em caminhão ou caçamba

- Propriedade do ficheiro: CYPE INGENIEROS, S.A.
- Formato: FIEBDC-3/2002
- Âmbito geográfico: Brasil
- Custos indiretos: 3.00 %
- Despesas gerais: 13.00 %
- Lucro: 6.00 %
- IVA: 17.00 %

## D Demolições

### DR Revestimentos

#### DRT Tetos falsos

**DRT030** m² Demolição de forro removível de placas de gesso acartonado, com meios manuais e carga manual de entulho em caminhão ou caçamba.
Demolição de forro removível de placas de gesso acartonado, com meios manuais, sem deteriorar os elementos construtivos aos quais esteja fixa. Incluindo parte proporcional de demolição de tirantes, perfis suporte e estruturas de suspensão, vigas falsas, espelhos, molduras, cornijas e arremates, limpeza, armazenamento, remoção e carga manual de entulho em caminhão ou caçamba.
Inclui: Demolição dos elementos. Fragmentação do entulho em peças manejáveis. Remoção e acumulação de entulho. Limpeza dos restos da obra. Carga de entulho em caminhão ou caçamba.
Critério de medição de projeto: Superfície medida segundo documentação gráfica de Projeto.
Critério de quantitativos de obra: Medir-se-á a superfície realmente demolida segundo especificações de Projeto.

| Código | Un | Descrição | Rendimento | Preço | Importância |
|---|---|---|---|---|---|
| mo111 | h | Auxiliar de serviços gerais. (mão de obra) | 0.399 | 3.68 | 1.47 |
| % | % | Custos diretos complementares | 2 % | 1.47 | 0.03 |
|  |  | Custos diretos |  |  | 1.50 |
