# Desmontagem de forro removível de placas de escaiola, com meios manuais, armazenamento do material desmontado e posterior montagem

- Propriedade do ficheiro: CYPE INGENIEROS, S.A.
- Formato: FIEBDC-3/2002
- Âmbito geográfico: Brasil
- Custos indiretos: 3.00 %
- Despesas gerais: 13.00 %
- Lucro: 6.00 %
- IVA: 17.00 %

## D Demolições

### DR Revestimentos

#### DRT Tetos falsos

**DRT030** m² Desmontagem de forro removível de placas de escaiola, com meios manuais, armazenamento do material desmontado e posterior montagem.
Desmontagem de forro removível de placas de escaiola, com meios manuais e recuperação de material para montagem posterior no mesmo local, sem afetar a estabilidade de os elementos construtivos aos quais esteja fixa. Incluindo parte proporcional de armazenamento e proteção do material desmontado em obra até à sua montagem posterior, limpeza, armazenamento, remoção e carga manual de entulho em caminhão ou caçamba. Totalmente montado.
Inclui: Desmontagem dos elementos. Armazenamento e proteção em obra do material que se voltará a montar. Montagem dos elementos. Remoção e acumulação de entulho. Limpeza dos restos da obra. Carga de entulho em caminhão ou caçamba.
Critério de medição de projeto: Superfície medida segundo documentação gráfica de Projeto.
Critério de quantitativos de obra: Será medida a superfície realmente desmontada e reposta segundo especificações de Projeto.

| Código | Un | Descrição | Rendimento | Preço | Importância |
|---|---|---|---|---|---|
| mo111 | h | Auxiliar de serviços gerais. (mão de obra) | 0.353 | 3.68 | 1.30 |
| % | % | Custos diretos complementares | 2 % | 1.30 | 0.03 |
|  |  | Custos diretos |  |  | 1.33 |
