# Desmontagem com recuperação de material de forro removível de placas metálicas, com meios manuais

- Propriedade do ficheiro: CYPE INGENIEROS, S.A.
- Formato: FIEBDC-3/2002
- Âmbito geográfico: Brasil
- Custos indiretos: 3.00 %
- Despesas gerais: 13.00 %
- Lucro: 6.00 %
- IVA: 17.00 %

## D Demolições

### DR Revestimentos

#### DRT Tetos falsos

**DRT040** m² Desmontagem com recuperação de material de forro removível de placas metálicas, com meios manuais.
Desmontagem de forro removível de placas metálicas, com meios manuais e recuperação de material para localização posterior em outro local, sem afetar a estabilidade de os elementos construtivos aos quais se fixa. Incluindo parte proporcional de limpeza, armazenamento, remoção e carga manual do material desmontado e dos restos da obra produzidos durante os trabalhos, em caminhão ou caçamba.
Inclui: Desmontagem dos elementos. Armazenamento dos materiais a reutilizar. Remoção e acumulação de entulho. Limpeza dos restos da obra. Carga do material desmontado e entulho em caminhão ou caçamba.
Critério de medição de projeto: Superfície medida segundo documentação gráfica de Projeto.
Critério de quantitativos de obra: Será medida a superfície realmente desmontada segundo especificações de Projeto.

| Código | Un | Descrição | Rendimento | Preço | Importância |
|---|---|---|---|---|---|
| mo078 | h | Ajudante de montador. (mão de obra) | 0.249 | 3.83 | 0.95 |
| % | % | Custos diretos complementares | 2 % | 0.95 | 0.02 |
|  |  | Custos diretos |  |  | 0.97 |
