# Demolição de arremates e complementos de escaiola

- Propriedade do ficheiro: CYPE INGENIEROS, S.A.
- Formato: FIEBDC-3/2002
- Âmbito geográfico: Brasil
- Moeda: BRL
- Custos indiretos: 3.00 %
- Despesas gerais: 13.00 %
- Lucro: 6.00 %
- IVA: 17.00 %

## D Demolições

### DR Revestimentos e forros

#### DRT Forros

**DRT060** m Demolição de arremates e complementos de escaiola.
Demolição de moldura perimetral de escaiola, com meios manuais, sem deteriorar os elementos construtivos de suporte, e carga manual em caminhão ou caçamba.
Inclui: Demolição do elemento. Fragmentação do entulho em peças manejáveis. Remoção e acumulação de entulho. Limpeza dos restos da obra. Carga manual de entulho em caminhão ou caçamba.
Critério de medição de projeto: Comprimento medido segundo documentação gráfica de Projeto.
Critério de quantitativos de obra: Será medido o comprimento realmente demolido segundo especificações de Projeto.

| Código | Un | Descrição | Rendimento | Preço | Importância |
|---|---|---|---|---|---|
| mo020 | h | Pedreiro. (mão de obra) | 0.072 | 32.24 | 2.32 |
| mo113 | h | Auxiliar de serviços gerais. (mão de obra) | 0.072 | 27.81 | 2.00 |
| % | % | Custos diretos complementares | 2 % | 4.32 | 0.09 |
|  |  | Custos diretos |  |  | 4.41 |
