# Demolição de coletor enterrado de concreto, de 300 mm de diâmetro, com retroescavadeira com martelo rompedor, e carga mecânica de entulho em caminhão ou caçamba

- Propriedade do ficheiro: CYPE INGENIEROS, S.A.
- Formato: FIEBDC-3/2002
- Âmbito geográfico: Brasil
- Custos indiretos: 3.00 %
- Despesas gerais: 13.00 %
- Lucro: 6.00 %
- IVA: 17.00 %

## D Demolições

### DU Urbanização interna do lote

#### DUA Rede de esgotos

**DUA010** m Demolição de coletor enterrado de concreto, de 300 mm de diâmetro, com retroescavadeira com martelo rompedor, e carga mecânica de entulho em caminhão ou caçamba.
Demolição de coletor enterrado de concreto, de 300 mm de diâmetro, com retroescavadeira com martelo rompedor. Incluindo parte proporcional de desconexão do entroncamento do coletor a caixas ou câmaras de inspeção de orifícios resultantes, limpeza, armazenamento, remoção e carga mecânica de entulho em caminhão ou caçamba.
Inclui: Desconexão do entroncamento do coletor. Demolição do coletor com retroescavadeira com martelo rompedor. Fragmentação do entulho em peças manejáveis. Remoção e acumulação de entulho. Carga mecânica de entulho em caminhão ou caçamba.
Critério de medição de projeto: Comprimento medido em projeção horizontal, entre faces interiores de câmaras de inspeção ou caixas de visita, segundo documentação gráfica de Projeto.
Critério de quantitativos de obra: Será medido, em projeção horizontal, o comprimento realmente demolido segundo especificações de Projeto, entre faces interiores de câmaras de inspeção ou caixas de visita.

| Código | Un | Descrição | Rendimento | Preço | Importância |
|---|---|---|---|---|---|
| mq01exn050c | h | Retroescavadeira sobre pneus, de 85 kW, com martelo rompedor. (equipamento) | 0.014 | 66.48 | 0.93 |
| mq01ret010 | h | Miniretroescavadeira sobre pneus de 15 kW. (equipamento) | 0.014 | 41.88 | 0.59 |
| mo110 | h | Servente de pedreiro. (mão de obra) | 0.020 | 3.76 | 0.08 |
| % | % | Custos diretos complementares | 2 % | 1.60 | 0.03 |
|  |  | Custos diretos |  |  | 1.63 |
