# Aço A 572 Grau 42 em elementos estruturais de escada, perfis laminados a quente, peças simples, estrutura soldada

- Propriedade do ficheiro: CYPE INGENIEROS, S.A.
- Formato: FIEBDC-3/2002
- Âmbito geográfico: Brasil
- Custos indiretos: 3.00 %
- Despesas gerais: 13.00 %
- Lucro: 6.00 %
- IVA: 17.00 %

## E Estruturas

### EA Metálicas

#### EAE Escadas

**EAE010** kg Aço A 572 Grau 42 em elementos estruturais de escada, perfis laminados a quente, peças simples, estrutura soldada.
Fornecimento e montagem de aço laminado A 572 Grau 42, em perfis laminados a quente, peças simples para elementos estruturais de escada, através de uniões soldadas. Trabalhado e montado em oficina, com preparação de superfícies em grau SA21/2 segundo ISO 8501-1 e aplicação posterior de duas demãos de tinta de fundo com uma espessura mínima da película seca de 30 microns por demão, exceto na zona em que se devam realizar soldas em obra, numa distância de 100 mm do borda da solda. Inclusive parte proporcional de preparação de bordas, soldas, cortes, peças especiais, desperdícios e reparação em obra de quantos defeitos se originem por razões de transporte, manuseio ou montagem, com o mesmo grau de preparação de superfícies e aplicação de tinta de fundo.
Inclui: Marcação da laje de escada. Colocação e fixação provisória dos perfis. Aprumo e nivelamento. Execução das uniões. Reparação de defeitos superficiais.
Critério de medição de projeto: Peso nominal medido segundo documentação gráfica de Projeto.
Critério de quantitativos de obra: Determinar-se-á, a partir do peso obtido em balança oficial das unidades chegadas à obra, o peso das unidades realmente executadas segundo especificações de Projeto.

| Código | Un | Descrição | Rendimento | Preço | Importância |
|---|---|---|---|---|---|
| mt07ala000h | kg | Aço laminado A 572 Grau 42, em perfis laminados a quente, segundo ASTM A 572, peças simples, para aplicações estruturais. (material) | 1.050 | 1.02 | 1.07 |
| mt27pfi010 | l | Tinta de fundo de secagem rápida, formulado com resinas alquídicas modificadas e fosfato de zinco. (material) | 0.050 | 4.92 | 0.25 |
| mq08sol020 | h | Equipamentos e elementos auxiliares para soldagem elétrica. (equipamento) | 0.017 | 3.17 | 0.05 |
| op00lla010 |  | Chave de impacto. | 1.000 | 0.00 | 0.00 |
| op00cor020 |  | Cortadora manual de metal, de disco. | 1.000 | 0.00 | 0.00 |
| mo046 | h | Oficial de 1ª montador de estrutura metálica. (mão de obra) | 0.033 | 6.50 | 0.21 |
| mo092 | h | Ajudante de montador de estrutura metálica. (mão de obra) | 0.033 | 4.03 | 0.13 |
| % | % | Custos diretos complementares | 2 % | 1.71 | 0.03 |
|  |  | Custos diretos |  |  | 1.74 |
