# Aço A 572 Grau 42 em pilares, com peças simples de perfis laminados a quente com ligações soldadas

- Propriedade do ficheiro: CYPE INGENIEROS, S.A.
- Formato: FIEBDC-3/2002
- Âmbito geográfico: Brasil
- Moeda: BRL
- Custos indiretos: 3.00 %
- Despesas gerais: 13.00 %
- Lucro: 6.00 %
- IVA: 17.00 %

## E Estruturas

### EA Metálicas

#### EAS Pilares

**EAS010** kg Aço A 572 Grau 42 em pilares, com peças simples de perfis laminados a quente com ligações soldadas.
Fornecimento e montagem de aço laminado A 572 Grau 42, em perfis laminados a quente, peças simples para pilares, através de uniões soldadas. Trabalhado e montado em oficina, com preparação de superfícies em grau SA21/2 segundo ISO 8501-1 e aplicação posterior de duas demãos de fundo com uma espessura mínima da película seca de 30 microns por demão, exceto na zona em que devam realizar-se soldas em obra, em uma distância de 100 mm da borda da solda. Inclusive parte proporcional de preparação de bordas, soldas, cortes, peças especiais, placas de arranque e transição de pilar inferior a superior, argamassa não retrátil para vedação de juntas de placas, desperdícios e reparação em obra de quantos defeitos se originem por razões de transporte, manuseio ou montagem, com o mesmo grau de preparação de superfícies e aplicação de primer.
Inclui: Limpeza e preparação do plano de apoio. Marcação dos eixos. Colocação e fixação provisória do pilar. Aprumo e nivelamento. Execução das uniões. Reparação de defeitos superficiais.
Critério de medição de projeto: Peso nominal medido segundo documentação gráfica de Projeto.
Critério de quantitativos de obra: Determinar-se-á, a partir do peso obtido em balança oficial das unidades chegadas à obra, o peso das unidades realmente executadas segundo especificações de Projeto.

| Código | Un | Descrição | Rendimento | Preço | Importância |
|---|---|---|---|---|---|
| mt07ala000h | kg | Aço laminado A 572 Grau 42, em perfis laminados a quente, segundo ASTM A 572, peças simples, para aplicações estruturais. (material) | 1.050 | 2.32 | 2.44 |
| mt27pfi010 | l | Primer de secagem rápida, formulado com resinas alquídicas modificadas e fosfato de zinco. (material) | 0.050 | 13.41 | 0.67 |
| mq08sol020 | h | Equipamentos e elementos auxiliares para soldagem elétrica. (equipamento) | 0.018 | 7.01 | 0.13 |
| op00lla010 |  | Chave de impacto. | 1.000 | 0.00 | 0.00 |
| op00cor020 |  | Cortadora manual de metal, de disco. | 1.000 | 0.00 | 0.00 |
| mo047 | h | Montador de estruturas metálicas. (mão de obra) | 0.030 | 21.82 | 0.65 |
| mo094 | h | Ajudante de montador de estruturas metálicas. (mão de obra) | 0.030 | 17.66 | 0.53 |
| % | % | Custos diretos complementares | 2 % | 4.42 | 0.09 |
|  |  | Custos diretos |  |  | 4.51 |
