# Muro de pedra de cantaria realizado com pedras trabalhadas de pedra de calcário com acabamento bujardado na face aparente

- Propriedade do ficheiro: CYPE INGENIEROS, S.A.
- Formato: FIEBDC-3/2002
- Âmbito geográfico: Brasil
- Custos indiretos: 3.00 %
- Despesas gerais: 13.00 %
- Lucro: 6.00 %
- IVA: 17.00 %

## E Estruturas

### EC Cantaria

#### ECM Muros

**ECM020** m³ Muro de pedra de cantaria realizado com pedras trabalhadas de pedra de calcário com acabamento bujardado na face aparente, colocados com argamassa de cimento confeccionado em obra, com 250 kg/m³ de cimento, cor cinza, dosificação 1:6, fornecida em sacos.
Execução de muro de carga realizado com pedras trabalhadas de calcário com acabamento bujardado na face aparente, com ambas faces trabalhadas em oficina, assentes umas sobre as outras com argamassa de cimento confeccionado em obra, com 250 kg/m³ de cimento, cor cinza, dosificação 1:6, fornecida em sacos, em muros até 50 cm de espessura. Inclusive preparação, nivelamento e aprumo de pedras, formação de padieiras, ombreiras, arremates inferiores e encontros, assentamento e rejuntamento.
Inclui: Marcação da disposição dos muros a realizar. Colocação e aprumo de prumos de referência. Colocação de fios entre prumos. Limpeza e humidificação do leito da primeira fiada. Preparação da argamassa. Aplicação de argamassa e colocação de cunhas. Colocação de pedras trabalhadas. Cálculo a olho com régua e ajuste com nível e fio de prumo, rectificando a sua posição com pancada. Enchimento de juntas verticais. Limpeza do paramento.
Critério de medição de projeto: Volume medido segundo documentação gráfica de Projeto, descontando as aberturas de superfície maior de 3 m².
Critério de quantitativos de obra: Medir-se-á o volume realmente executado segundo especificações de Projeto, descontando as aberturas de superfície maior de 3 m².

| Código | Un | Descrição | Rendimento | Preço | Importância |
|---|---|---|---|---|---|
| mt06pil010b | m³ | Pedra de calcário para alvenaria de cantaria, realizada com blocos: pedras trabalhadas em forma de paralelepípedo e dimensões máximas aproximadas de 40x22x18 cm. (material) | 1.050 | 350.29 | 367.80 |
| mt08aaa010a | m³ | Água. (material) | 0.040 | 0.82 | 0.03 |
| mt01arg005a | t | Areia de pedreira, para argamassa preparada em obra. (material) | 0.326 | 11.20 | 3.65 |
| mt08cem002 | kg | Cimento cinza em sacos. (material) | 50.400 | 0.14 | 7.06 |
| mq06hor010 | h | Betoneira. (equipamento) | 0.160 | 0.92 | 0.15 |
| mo022 | h | Colocador de pedra natural. (mão de obra) | 9.124 | 18.71 | 170.71 |
| mo060 | h | Ajudante de colocador de pedra natural. (mão de obra) | 11.828 | 14.77 | 174.70 |
| % | % | Custos diretos complementares | 2 % | 724.10 | 14.48 |
|  |  | Custos diretos |  |  | 738.58 |
