# Transporte, montagem e desmontagem em obra de equipamento para injeção em trabalhos de consolidação de muros de alvenaria de pedra

- Propriedade do ficheiro: CYPE INGENIEROS, S.A.
- Formato: FIEBDC-3/2002
- Âmbito geográfico: Brasil
- Custos indiretos: 3.00 %
- Despesas gerais: 13.00 %
- Lucro: 6.00 %
- IVA: 17.00 %

## E Estruturas

### EC Cantaria

#### ECY Reparações

**ECY020** Un Transporte, montagem e desmontagem em obra de equipamento para injeção em trabalhos de consolidação de muros de alvenaria de pedra.
Deslocamento, montagem e desmontagem em obra de equipamento para injeção a baixa pressão (máximo de 1 atm à saída da boca), injetores e material complementar, em trabalhos de consolidação de muros de alvenaria de pedra. Incluindo parte proporcional de deslocamento do pessoal especializado.
Inclui: Montagem do equipamento. Desmontagem do equipamento.
Critério de medição de projeto: Número de unidades previstas, segundo documentação gráfica de Projeto.
Critério de quantitativos de obra: Medir-se-á o número de unidades realmente executadas segundo especificações de Projeto.

| Código | Un | Descrição | Rendimento | Preço | Importância |
|---|---|---|---|---|---|
| mq06eim040 | Un | Transporte, colocação em obra e retirada de equipamento completo para realização de injeções para consolidação de muros de alvenaria de pedra. (equipamento) | 1.143 | 218.06 | 249.24 |
| % | % | Custos diretos complementares | 2 % | 249.24 | 4.98 |
|  |  | Custos diretos |  |  | 254.22 |
