# Limpeza do interior das juntas de muros de alvenaria de pedra através de água a baixa pressão

- Propriedade do ficheiro: CYPE INGENIEROS, S.A.
- Formato: FIEBDC-3/2002
- Âmbito geográfico: Brasil
- Custos indiretos: 3.00 %
- Despesas gerais: 13.00 %
- Lucro: 6.00 %
- IVA: 17.00 %

## E Estruturas

### EC Cantaria

#### ECY Reparações

**ECY021** m Limpeza do interior das juntas de muros de alvenaria de pedra através de água a baixa pressão, realizada antes e depois da colocação dos injetores e da vedação das juntas, em trabalhos de consolidação de muros de alvenaria de pedra através de injeções.
Limpeza da rede interior de juntas em muros de alvenaria de pedra através da aplicação de água a baixa pressão (máximo de 1 atm à saída da boca), realizada com equipamento mecânico, antes e depois da colocação dos injetores e da vedação das juntas, em trabalhos de consolidação de muros de alvenaria de pedra através de injeções.
Inclui: Montagem e preparação do equipamento. Realização de ensaios para ajuste dos parâmetros de limpeza. Aplicação mecânica do jato de água a baixa pressão. Desmontagem do equipamento. Limpeza. Remoção e acumulação do material projetado e os restos gerados. Carga do material projetado e os restos gerados em caminhão ou caçamba.
Critério de medição de projeto: Comprimento medido segundo documentação gráfica de Projeto.
Critério de quantitativos de obra: Medir-se-á o comprimento realmente executado segundo especificações de Projeto.

| Código | Un | Descrição | Rendimento | Preço | Importância |
|---|---|---|---|---|---|
| mt08aaa010a | m³ | Água. (material) | 0.100 | 0.82 | 0.08 |
| mq08lch020a | h | Equipamento de jato de água à pressão. (equipamento) | 0.103 | 2.81 | 0.29 |
| mo112 | h | Servente de pedreiro. (mão de obra) | 0.122 | 16.17 | 1.97 |
| % | % | Custos diretos complementares | 2 % | 2.34 | 0.05 |
|  |  | Custos diretos |  |  | 2.39 |
