# Injeção a baixa pressão ou por gravidade em juntas de muros de alvenaria de pedra

- Propriedade do ficheiro: CYPE INGENIEROS, S.A.
- Formato: FIEBDC-3/2002
- Âmbito geográfico: Brasil
- Custos indiretos: 3.00 %
- Despesas gerais: 13.00 %
- Lucro: 6.00 %
- IVA: 17.00 %

## E Estruturas

### EC Cantaria

#### ECY Reparações

**ECY023** m Injeção a baixa pressão ou por gravidade em juntas de muros de alvenaria de pedra, com 6 kg/m de calda, de cal hidráulica natural NHL 5, cargas pozolânicas, inertes selecionados e outros aditivos, para a consolidação de muros de menos de 30 cm de espessura.
Injeção a baixa pressão ou por gravidade desde os orifícios mais elevados das juntas do muro de alvenaria de pedra, com 6 kg/m de calda, de cal hidráulica natural NHL 5, cargas pozolânicas, inertes selecionados e outros aditivos, aplicada através de equipamento de injeção a baixa pressão (máximo de 1 atm por boca), para a consolidação de muros de alvenaria de pedra de menos de 30 cm de espessura. Incluindo parte proporcional de conexão e desconexão, pré-mistura dos componentes com água e limpeza superficial das juntas ao finalizar os trabalhos.
Inclui: Ligação da mangueira com os injetores. Injeção da calda. Desconexão da mangueira. Limpeza superficial.
Critério de medição de projeto: Comprimento da junta injetada, medida segundo documentação gráfica de Projeto.
Critério de quantitativos de obra: Medir-se-á o comprimento realmente executado segundo especificações de Projeto.

| Código | Un | Descrição | Rendimento | Preço | Importância |
|---|---|---|---|---|---|
| mt09rep110a | kg | Calda, composta por cal hidráulica natural NHL 5, cargas pozolânicas, inertes selecionados e outros aditivos, aplicável em injeções de consolidação em muros de alvenaria, tipo M-10, para utilização em elementos localizados no interior das construções, sujeitos a requisitos estruturais. (material) | 6.000 | 0.62 | 3.72 |
| mq06eim010 | h | Equipamento de injeção manual de argamassas fluidas e resinas. (equipamento) | 0.206 | 0.84 | 0.17 |
| mo020 | h | Pedreiro. (mão de obra) | 0.243 | 18.71 | 4.55 |
| mo113 | h | Auxiliar de serviços gerais. (mão de obra) | 0.243 | 12.05 | 2.93 |
| % | % | Custos diretos complementares | 2 % | 11.37 | 0.23 |
|  |  | Custos diretos |  |  | 11.60 |
