# Reparação estrutural de muro de alvenaria de pedra através da aplicação com colher

- Propriedade do ficheiro: CYPE INGENIEROS, S.A.
- Formato: FIEBDC-3/2002
- Âmbito geográfico: Brasil
- Custos indiretos: 3.00 %
- Despesas gerais: 13.00 %
- Lucro: 6.00 %
- IVA: 17.00 %

## E Estruturas

### EC Cantaria

#### ECY Reparações

**ECY030** m² Reparação estrutural de muro de alvenaria de pedra através da aplicação com colher, em camadas sucessivas, de 20 mm de espessura total de argamassa de alvenaria, de cal hidráulica natural, acabamento afagado.
Reparação estrutural de muro de alvenaria de pedra através da aplicação com colher, em camadas sucessivas, de 20 mm de espessura total de argamassa de alvenaria, de cal hidráulica natural. Incluindo parte proporcional de limpeza, saturação do suporte com água a baixa pressão e eliminação da água restante com ar comprimido, pré-mistura dos componentes, aplicação com colher de uma primeira camada fina (2 a 3 mm de espessura) e aplicação posterior das camadas sucessivas, de 10 a 15 mm de espessura cada uma, colocando um reforço de malha de fibra de vidro anti-álcalis no centro da espessura total da argamassa, alisamento da superfície e afagamento final com esponja.
Inclui: Limpeza prévia da superfície. Saturação do suporte com água. Eliminação da água restante. Preparação da mistura. Aplicação com colher de uma camada fina de argamassa. Aplicação com colher das camadas sucessivas de argamassa. Colocação da rede. Alisamento e afagamento final da superfície.
Critério de medição de projeto: Superfície medida segundo documentação gráfica de Projeto.
Critério de quantitativos de obra: Medir-se-á a superfície realmente executada segundo especificações de Projeto.

| Código | Un | Descrição | Rendimento | Preço | Importância |
|---|---|---|---|---|---|
| mt09var030a | m² | Malha de fibra de vidro tecida, com impregnação de PVC, de 10x10 mm, anti-álcalis, de 115 a 125 g/m² e 500 µ de espessura, para armar rebocos tradicionais, emboços e argamassas. (material) | 1.100 | 0.82 | 0.90 |
| mt09rep005a | kg | Argamassa de alvenaria, composta por cal hidráulica natural NHL 3,5, pozolanas, inertes selecionados e outros aditivos; para utilização em elementos localizados no interior y en el exterior del edificio, sujeitos a requisitos estruturais. (material) | 40.000 | 0.23 | 9.20 |
| mo020 | h | Pedreiro. (mão de obra) | 0.297 | 18.71 | 5.56 |
| mo113 | h | Auxiliar de serviços gerais. (mão de obra) | 0.297 | 12.05 | 3.58 |
| % | % | Custos diretos complementares | 2 % | 19.24 | 0.38 |
|  |  | Custos diretos |  |  | 19.62 |
