# Enchimento de tardoz de abóbada formado por concreto simples C15 classe de agressividade ambiental I e tipo de ambiente rural, brita 1, consistência S50, com meios manuais

- Propriedade do ficheiro: CYPE INGENIEROS, S.A.
- Formato: FIEBDC-3/2002
- Âmbito geográfico: Brasil
- Custos indiretos: 3.00 %
- Despesas gerais: 13.00 %
- Lucro: 6.00 %
- IVA: 17.00 %

## E Estruturas

### EF Alvenarias

#### EFE Abóbada

**EFE021** m³ Enchimento de tardoz de abóbada formado por concreto simples C15 classe de agressividade ambiental I e tipo de ambiente rural, brita 1, consistência S50, com meios manuais.
Execução de enchimento de tardoz de abóbada formado por concreto simples C15 classe de agressividade ambiental I e tipo de ambiente rural, brita 1, consistência S50, com meios manuais. Incluindo parte proporcional de nivelação da superfície.
Inclui: Espalhamento do material de enchimento em camadas de espessura uniforme.
Critério de medição de projeto: Volume medido segundo documentação gráfica de Projeto.
Critério de quantitativos de obra: Medir-se-á o volume realmente executado segundo especificações de Projeto.

| Código | Un | Descrição | Rendimento | Preço | Importância |
|---|---|---|---|---|---|
| mt10hmf060aha | m³ | Concreto simples C15 classe de agressividade ambiental I e tipo de ambiente rural, brita 1, consistência S50, dosado em central, segundo ABNT NBR 8953. (material) | 1.050 | 90.25 | 94.76 |
| mo019 | h | Oficial de 1ª pedreiro. (mão de obra) | 0.692 | 6.19 | 4.28 |
| mo111 | h | Auxiliar de serviços gerais. (mão de obra) | 1.384 | 3.68 | 5.09 |
| % | % | Custos diretos complementares | 2 % | 104.13 | 2.08 |
|  |  | Custos diretos |  |  | 106.21 |
