# Enchimento de tardoz de abóbada formado por concreto celular de cimento espumado, com meios manuais

- Propriedade do ficheiro: CYPE INGENIEROS, S.A.
- Formato: FIEBDC-3/2002
- Âmbito geográfico: Brasil
- Custos indiretos: 3.00 %
- Despesas gerais: 13.00 %
- Lucro: 6.00 %
- IVA: 17.00 %

## E Estruturas

### EF Alvenarias

#### EFE Abóbada

**EFE021** m³ Enchimento de tardoz de abóbada formado por concreto celular de cimento espumado, com meios manuais.
Execução de enchimento de tardoz de abóbada formado por concreto celular de cimento espumado, com meios manuais. Incluindo parte proporcional de nivelação da superfície.
Inclui: Espalhamento do material de enchimento em camadas de espessura uniforme.
Critério de medição de projeto: Volume medido segundo documentação gráfica de Projeto.
Critério de quantitativos de obra: Medir-se-á o volume realmente executado segundo especificações de Projeto.

| Código | Un | Descrição | Rendimento | Preço | Importância |
|---|---|---|---|---|---|
| mt10hes010a | m³ | Concreto celular de cimento espumado, à base de cimento CEM II/A-L 32,5 R e aditivo arejante, resistência à compressão maior ou igual a 0,2 MPa, densidade 350 kg/m³ e condutibilidade térmica 0,093 W/(mK). (material) | 1.050 | 95.54 | 100.32 |
| mo019 | h | Oficial de 1ª pedreiro. (mão de obra) | 0.692 | 6.19 | 4.28 |
| mo111 | h | Auxiliar de serviços gerais. (mão de obra) | 1.384 | 3.68 | 5.09 |
| % | % | Custos diretos complementares | 2 % | 109.69 | 2.19 |
|  |  | Custos diretos |  |  | 111.88 |
