# Pilar de alvenaria de uma vez x uma vez

- Propriedade do ficheiro: CYPE INGENIEROS, S.A.
- Formato: FIEBDC-3/2002
- Âmbito geográfico: Brasil
- Custos indiretos: 3.00 %
- Despesas gerais: 13.00 %
- Lucro: 6.00 %
- IVA: 17.00 %

## E Estruturas

### EF Alvenarias

#### EFP Pilares

**EFP010** m Pilar de alvenaria de uma vez x uma vez, de bloco cerâmico aparente perfurado clínquer, vermelho, 24x11,5x5 cm, com junta de 1 cm, assente com argamassa de cimento industrial, cor cinza, 5, fornecida a granel.
Execução de pilar de alvenaria de uma vez x uma vez, de bloco cerâmico aparente perfurado clínquer, vermelho, 24x11,5x5 cm, com junta de 1 cm, assente com argamassa de cimento industrial, cor cinza, 5, fornecida a granel. Inclusive parte proporcional de esperas e desperdícios e roturas.
Inclui: Limpeza e preparação da superfície de apoio. Marcação dos eixos do pilar e marcação do perímetro. Colocação e aprumo de prumos de referência. Colocação de fios entre prumos. Colocação de fios de prumo fixos nas arestas. Colocação das peças por fiadas a nível. Correção de falhas de juntas e limpeza.
Critério de medição de projeto: Comprimento medido entre eixos, segundo documentação gráfica de Projeto.
Critério de quantitativos de obra: Medir-se-á, a eixos, o comprimento realmente executado segundo especificações de Projeto.

| Código | Un | Descrição | Rendimento | Preço | Importância |
|---|---|---|---|---|---|
| mt05cvk010a | Un | Bloco cerâmico aparente perfurado clínquer, vermelho, 24x11,5x5 cm. (material) | 36.000 | 0.16 | 5.76 |
| mt08aaa010a | m³ | Água. (material) | 0.018 | 1.28 | 0.02 |
| mt09mif010cb | t | Argamassa industrial para alvenaria, de cimento, cor cinza, resistência à compressão 5 N/mm², fornecida a granel. (material) | 0.097 | 24.44 | 2.37 |
| mq06mms010 | h | Misturador contínuo com silo, para argamassa industrial em seco, fornecida a granel. (equipamento) | 0.420 | 1.40 | 0.59 |
| mo020 | h | Oficial de 1ª pedreiro de edificações. (mão de obra) | 1.230 | 6.19 | 7.61 |
| mo076 | h | Ajudante de pedreiro de edificações. (mão de obra) | 1.346 | 3.83 | 5.16 |
| mo112 | h | Auxiliar de pedreiro. (mão de obra) | 0.143 | 3.68 | 0.53 |
| % | % | Custos diretos complementares | 2 % | 22.04 | 0.44 |
|  |  | Custos diretos |  |  | 22.48 |
