# Arco estrutural de meio ponto

- Propriedade do ficheiro: CYPE INGENIEROS, S.A.
- Formato: FIEBDC-3/2002
- Âmbito geográfico: Brasil
- Custos indiretos: 3.00 %
- Despesas gerais: 13.00 %
- Lucro: 6.00 %
- IVA: 17.00 %

## E Estruturas

### EF Alvenarias

#### EFR Arcos

**EFR010** Un Arco estrutural de meio ponto, com uma face aparente, vão livre de 90 cm, flecha de 45 cm, espessura de 11,5 cm e largura de 24 cm; realizado com bloco cerâmico aparente perfurado clínquer, vermelho, 24x11,5x5 cm, assente com argamassa de cimento industrial, cor cinza, 5, fornecida a granel.
Execução de arco estrutural de meio ponto, com uma face aparente, de 90 cm de vão livre e 45 cm de flecha, 11,5 cm de espessura e 24 cm de largura, realizado com bloco cerâmico aparente perfurado clínquer, vermelho, 24x11,5x5 cm, assente com argamassa de cimento industrial, cor cinza, 5, fornecida a granel. Incluindo parte proporcional de montagem e desmontagem de cimbres e apoios, desperdícios e roturas, enchimento de juntas, execução de encontros e peças especiais.
Inclui: Colocação de cimbres e apoios. Marcação da disposição dos blocos. Marcação do perímetro. Colocação dos blocos. Limpeza do paramento. Retirada de cimbres e apoios. Regularização, refinamento e enchimento de juntas do arco. Revisão do intradorso.
Critério de medição de projeto: Número de unidades previstas, segundo documentação gráfica de Projeto.
Critério de quantitativos de obra: Medir-se-á o número de unidades realmente executadas segundo especificações de Projeto.

| Código | Un | Descrição | Rendimento | Preço | Importância |
|---|---|---|---|---|---|
| mt05cvk010a | Un | Bloco cerâmico aparente perfurado clínquer, vermelho, 24x11,5x5 cm. (material) | 24.000 | 0.16 | 3.84 |
| mt08aaa010a | m³ | Água. (material) | 0.004 | 1.28 | 0.01 |
| mt09mif010cb | t | Argamassa industrial para alvenaria, de cimento, cor cinza, resistência à compressão 5 N/mm², fornecida a granel. (material) | 0.009 | 24.44 | 0.22 |
| mt08cim010a | m² | Cimbre de madeira de pinho, dimensionada para suportar una carga máxima de trabalho de 200 kg/m², para formação de arco estrutural de meio ponto. (material) | 0.339 | 43.56 | 14.77 |
| mq06mms010 | h | Misturador contínuo com silo, para argamassa industrial em seco, fornecida a granel. (equipamento) | 0.039 | 1.40 | 0.05 |
| mo020 | h | Oficial de 1ª pedreiro de edificações. (mão de obra) | 1.565 | 6.19 | 9.69 |
| mo112 | h | Auxiliar de pedreiro. (mão de obra) | 0.796 | 3.68 | 2.93 |
| mo016 | h | Oficial de 1ª carpinteiro. (mão de obra) | 0.391 | 6.30 | 2.46 |
| mo056 | h | Ajudante de carpinteiro. (mão de obra) | 0.196 | 3.86 | 0.76 |
| % | % | Custos diretos complementares | 2 % | 34.73 | 0.69 |
|  |  | Custos diretos |  |  | 35.42 |
