# Estrutura de concreto armado com uma altura livre de piso de até 3 m

- Propriedade do ficheiro: CYPE INGENIEROS, S.A.
- Formato: FIEBDC-3/2002
- Âmbito geográfico: Brasil
- Custos indiretos: 0.03 %
- Despesas gerais: 13.00 %
- Lucro: 6.00 %
- IVA: 17.00 %

## E Estruturas

### EH Concreto armado

#### EHB Sistemas de lajes

**EHB010** m² Estrutura de concreto armado com uma altura livre de piso de até 3 m, realizada com concreto C25 classe de agressividade ambiental II e tipo de ambiente urbano, brita 1, consistência S100 preparado em obra, e concretagem com meios manuais, volume total de concreto 0,111 m³/m², e aço CA-50, com uma quantidade total de 11 kg/m², formada por: laje nervurada unidirecional, horizontal, de altura 25 cm = (5 cm isolante sob a vigota + 15 cm vigota) + 5 cm, com sistema de semi-vigota e molde de EPS com ausência de ponte térmica, "ISOLFORG", mecanização lateral macho-fêmea, sem armadura de espera e tela eletrossoldada Q 92 de aço CA-60 em camada de compressão, com sistema de fôrmas parcial; vigas rasas com um painel de poliestireno expandido "ISOLFORG" sob as vigas para eliminar as pontes térmicas, e a armadura apoiada sobre separadores certificados; sem incluir repercussão de pilares.
Formação de estrutura de concreto armado com uma altura livre de piso de até 3 m, realizada com concreto C25 classe de agressividade ambiental II e tipo de ambiente urbano, brita 1, consistência S100 preparado em obra, e concretagem com meios manuais com um volume total de concreto em laje, vigas e pilares de 0,111 m³/m², e aço CA-50 em zona de reforço de momentos negativos, conectores de vigotas, vigas de borda e vigas com uma quantidade total de 11 kg/m², composta dos seguintes elementos: LAJE NERVURADA UNIDIRECIONAL: horizontal, de altura 25 cm = (5 cm isolante sob a vigota + 15 cm vigota) + 5 cm; sistema de lajes nervuradas unidirecionais com ausência de ponte térmica, "ISOLFORG", formado por semi-vigota e molde de poliestireno expandido com mecanização lateral macho-fêmea, de 20 cm de altura, sem armadura de espera; camada de compressão de 5 cm de espessura, com armadura de distribuição formada por tela eletrossoldada Q 92 15x15 mm de aço CA-60, inclusive parte proporcional de vigas de borda, montagem e desmontagem do sistema de fôrmas parcial com prumos e travessas metálicas; VIGAS: rasas com um painel de poliestireno expandido "ISOLFORG" sob as vigas para eliminar as pontes térmicas, e a armadura apoiada sobre separadores certificados. Sem incluir repercussão de pilares.
Inclui: Marcação do sistema de fôrmas. Montagem do sistema de fôrmas. Marcação da geometria da planta sobre a fôrmas. Montagem do sistema de vigota e molde. Colocação das armaduras com separadores certificados. Concretagem e compactação do concreto na laje. Nivelamento da camada de compressão. Cura do concreto. Desmontagem do sistema de fôrmas em laje. Reparação de defeitos superficiais.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt08eva010a | m² | Sistema de fôrmas recuperável para a execução de vigas de concreto para revestir, composto de: escoras metálicas telescópicas, travessas metálicas e superfície moldante de madeira tratada reforçada com barras e perfis, até 3 m de altura livre de piso. (material) | 0.280 | 19.13 | 5.36 |
| mt08efu020a | m² | Sistema de fôrmas parcial para laje nervurada unidirecional de concreto armado, até 3 m de altura livre de piso, composta de: prumos, travessas metálicas e superfície moldante de madeira tratada reforçada com barras e perfis. (material) | 0.820 | 2.14 | 1.75 |
| mt07vis010b | m | Sistema de lajes unidireccionais, "ISOLFORG", constituído por vigota e elemento entre vigotas de poliestireno expandido com encaixe lateral macho-fêmea, de 20 cm de altura (15 cm de altura de vigota e 5 cm de isolante sob a vigota), sem armadura de arranque e Lmédia = <4 m. (material) | 0.165 | 7.72 | 1.27 |
| mt07vis010h | m | Sistema de lajes unidireccionais, "ISOLFORG", constituído por vigota e elemento entre vigotas de poliestireno expandido com encaixe lateral macho-fêmea, de 20 cm de altura (15 cm de altura de vigota e 5 cm de isolante sob a vigota), sem armadura de arranque e Lmédia = 4,01 a 5 m. (material) | 0.908 | 8.48 | 7.70 |
| mt07vis010n | m | Sistema de lajes unidireccionais, "ISOLFORG", constituído por vigota e elemento entre vigotas de poliestireno expandido com encaixe lateral macho-fêmea, de 20 cm de altura (15 cm de altura de vigota e 5 cm de isolante sob a vigota), sem armadura de arranque e Lmédia = 5,01 a 6 m. (material) | 0.495 | 8.72 | 4.32 |
| mt07vis010t | m | Sistema de lajes unidireccionais, "ISOLFORG", constituído por vigota e elemento entre vigotas de poliestireno expandido com encaixe lateral macho-fêmea, de 20 cm de altura (15 cm de altura de vigota e 5 cm de isolante sob a vigota), sem armadura de arranque e Lmédia = >6 m. (material) | 0.083 | 9.05 | 0.75 |
| mt07aco020c | Un | Separador certificado para vigas. (material) | 0.200 | 0.07 | 0.01 |
| mt07vis020b | m² | Painel de poliestireno expandido, Base de Unión Térmica "ISOLFORG", de 5 cm de espessura, com ranhuras em forma de cauda de andorinha, para eliminar pontes térmicas em vigas, no sistema de lajes unidireccionais Isolforg. (material) | 0.280 | 2.86 | 0.80 |
| mt07aco070f | kg | Aço em barras nervuradas, CA-50, elaborado em oficina e colocado em obra, diâmetros vários, segundo ABNT NBR 7480. (material) | 11.000 | 1.37 | 15.07 |
| mt07ame060ccb | m² | Tela eletrossoldada Q 92 15x15 cm, com fios longitudinais de 4,2 mm de diâmetro e fios transversais de 4,2 mm de diâmetro, aço CA-60, segundo ABNT NBR 7481. (material) | 1.100 | 2.84 | 3.12 |
| mt08aaa010a | m³ | Água. (material) | 0.027 | 0.98 | 0.03 |
| mt01arg002 | t | Areia média lavada para concretos preparados em obra. (material) | 0.083 | 29.87 | 2.48 |
| mt01arg003b | t | Brita 1, para concretos preparados em obra. (material) | 0.100 | 24.14 | 2.41 |
| mt08cem002 | kg | Cimento em sacos, para concreto preparado em obra. (material) | 36.630 | 0.17 | 6.23 |
| op00ciz020 |  | Guilhotina para aço em barras nervuradas. | 1.000 | 0.00 | 0.00 |
| op00ata010 |  | Máquina de amarrar ferro. | 1.000 | 0.00 | 0.00 |
| op00sie020 |  | Serra de disco fixo, para mesa de trabalho. | 1.000 | 0.00 | 0.00 |
| au00auh040 |  | Vibrador de concreto, elétrico. | 1.000 | 0.00 | 0.00 |
| mo041 | h | Oficial de 1ª de estruturas de concreto armado. (mão de obra) | 0.890 | 6.50 | 5.79 |
| mo085 | h | Ajudante de oficial de estruturas de concreto armado. (mão de obra) | 0.890 | 4.03 | 3.59 |
| mo106 | h | Auxiliar de serviços gerais. (mão de obra) | 0.194 | 3.68 | 0.71 |
| mo105 | h | Servente de pedreiro. (mão de obra) | 0.203 | 3.76 | 0.76 |
| % | % | Custos diretos complementares | 2 % | 62.15 | 1.24 |
|  |  | Custos diretos |  |  | 63.39 |
