# Estrutura de concreto armado com uma altura livre de piso de até 3 m

- Propriedade do ficheiro: CYPE INGENIEROS, S.A.
- Formato: FIEBDC-3/2002
- Âmbito geográfico: Brasil
- Custos indiretos: 0.03 %
- Despesas gerais: 13.00 %
- Lucro: 6.00 %
- IVA: 17.00 %

## E Estruturas

### EH Concreto armado

#### EHB Sistemas de lajes

**EHB020** m² Estrutura de concreto armado com uma altura livre de piso de até 3 m, realizada com concreto C25 classe de agressividade ambiental II e tipo de ambiente urbano, brita 1, consistência S100 preparado em obra, e concretagem com meios manuais, volume total de concreto 0,139 m³/m², e aço CA-50, com uma quantidade total de 13 kg/m², formada por: laje nervurada unidirecional, horizontal, com ausência de pontes térmicas, de altura 28 = (3+20)+5 cm; nervura "in situ" de 12 cm de largura; sistema "FORLI" de molde tipo bloco vazado de EPS, mecanizada e aligeirante, de 20 cm de altura; tela eletrossoldada Q 92 de aço CA-60 em camada de compressão; vigas rasas, com colocação sob as vigas de placa "FORLI" de EPS, de 3 cm de espessura, para eliminar as pontes térmicas; sem incluir repercussão de pilares.
Formação de estrutura de concreto armado com uma altura livre de piso de até 3 m, realizada com concreto C25 classe de agressividade ambiental II e tipo de ambiente urbano, brita 1, consistência S100 preparado em obra, e concretagem com meios manuais com um volume total de concreto em laje, vigas e pilares de 0,139 m³/m², e aço CA-50 na zona de reforço de negativos, conectores de vigotas, vigas de borda e vigas com uma quantidade total de 13 kg/m², composta pelos seguintes elementos: LAJE NERVURADA UNIDIRECIONAL: horizontal, com ausência de pontes térmicas, de altura 28 = (3+20)+5 cm; nervura "in situ" de 12 cm de largura; sistema "FORLI" de molde tipo bloco vazado de EPS, mecanizada e aligeirante, formado por peça base de 70x80 cm e peça superior de 58x80 cm, e 20 cm de altura; camada de compressão de 5 cm de espessura, com armadura de distribuição formada por tela eletrossoldada Q 92 15x15 mm de aço CA-60, inclusive parte proporcional de vigas de borda, montagem e desmontagem do sistema de fôrmas contínuo com prumos, travessas metálicas e superfície moldante de madeira tratada reforçada com barras e perfis; VIGAS: rasas, com colocação sob as vigas de placa "FORLI" de EPS, de 3 cm de espessura, para eliminar as pontes térmicas. Sem incluir repercussão de pilares.
Inclui: Marcação do sistema de fôrmas. Montagem do sistema de fôrmas. Marcação da geometria da planta sobre a fôrmas. Montagem do sistema de molde. Colocação das armaduras com separadores certificados. Concretagem e compactação do concreto na laje. Nivelamento da camada de compressão. Cura do concreto. Desmontagem do sistema de fôrmas em laje. Reparação de defeitos superficiais.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt08efu010a | m² | Sistema de fôrmas contínuo para laje nervurada unidirecional de concreto armado, até 3 m de altura livre de piso, composta de: prumos, travessas metálicas e superfície moldante de madeira tratada reforçada com barras e perfis. (material) | 1.100 | 7.24 | 7.96 |
| mt07cpf020a | Un | Bloco vazado mecanizado em EPS (poliestireno expandido), "FORLI", de 70x80 cm, formada por peça inferior de 70x80 cm e peça superior de 56x80 cm, para aligeirar lajes nervuradas unidirecionais com nervuras de 12 cm de largura e 20 cm de altura. (material) | 1.406 | 3.14 | 4.41 |
| mt07cpf030 | Un | Placa de poliestireno expandido de 70x80x3 cm, "FORLI", para colocar nas zonas não aligeiradas de lajes unidireccionais e bidireccionais. (material) | 2.000 | 0.93 | 1.86 |
| mt07aco020c | Un | Separador certificado para vigas. (material) | 0.800 | 0.07 | 0.06 |
| mt07aco020g | Un | Separador certificado para nervuras "in situ" em lajes nervuradas unidirecionais. (material) | 1.000 | 0.05 | 0.05 |
| mt07aco070f | kg | Aço em barras nervuradas, CA-50, elaborado em oficina e colocado em obra, diâmetros vários, segundo ABNT NBR 7480. (material) | 13.000 | 1.37 | 17.81 |
| mt07ame060ccb | m² | Tela eletrossoldada Q 92 15x15 cm, com fios longitudinais de 4,2 mm de diâmetro e fios transversais de 4,2 mm de diâmetro, aço CA-60, segundo ABNT NBR 7481. (material) | 1.100 | 2.84 | 3.12 |
| mt08aaa010a | m³ | Água. (material) | 0.034 | 0.98 | 0.03 |
| mt01arg002 | t | Areia média lavada para concretos preparados em obra. (material) | 0.104 | 29.87 | 3.11 |
| mt01arg003b | t | Brita 1, para concretos preparados em obra. (material) | 0.125 | 24.14 | 3.02 |
| mt08cem002 | kg | Cimento em sacos, para concreto preparado em obra. (material) | 45.870 | 0.17 | 7.80 |
| op00ciz020 |  | Guilhotina para aço em barras nervuradas. | 1.000 | 0.00 | 0.00 |
| op00ata010 |  | Máquina de amarrar ferro. | 1.000 | 0.00 | 0.00 |
| op00sie020 |  | Serra de disco fixo, para mesa de trabalho. | 1.000 | 0.00 | 0.00 |
| au00auh040 |  | Vibrador de concreto, elétrico. | 1.000 | 0.00 | 0.00 |
| mo041 | h | Oficial de 1ª de estruturas de concreto armado. (mão de obra) | 0.904 | 6.50 | 5.88 |
| mo085 | h | Ajudante de oficial de estruturas de concreto armado. (mão de obra) | 0.904 | 4.03 | 3.64 |
| mo106 | h | Auxiliar de serviços gerais. (mão de obra) | 0.243 | 3.68 | 0.89 |
| mo105 | h | Servente de pedreiro. (mão de obra) | 0.254 | 3.76 | 0.96 |
| % | % | Custos diretos complementares | 2 % | 60.60 | 1.21 |
|  |  | Custos diretos |  |  | 61.81 |
