# Primer para a proteção e passivação de armaduras de aço

- Propriedade do ficheiro: CYPE INGENIEROS, S.A.
- Formato: FIEBDC-3/2002
- Âmbito geográfico: Brasil
- Moeda: BRL
- Custos indiretos: 3.00 %
- Despesas gerais: 13.00 %
- Lucro: 6.00 %
- IVA: 17.00 %

## E Estruturas

### EH Concreto armado

#### EHO Proteções

**EHO030** m² Primer para a proteção e passivação de armaduras de aço.
Aplicação manual de duas demãos de primer, à base de resinas sintéticas, inibidores de corrosão e cargas e pigmentos minerais, (rendimento: 0,3 l/m² cada demão), para a proteção e passivação de armaduras de aço.
Inclui: Limpeza da superfície suporte. Preparação da mistura. Aplicação do produto.
Critério de medição de projeto: Superfície medida segundo documentação gráfica de Projeto.
Critério de quantitativos de obra: Medir-se-á a superfície realmente executada segundo especificações de Projeto.
Critérios considerados na determinação do preço da unidade de obra: O preço não inclui a argamassa de reparação.

| Código | Un | Descrição | Rendimento | Preço | Importância |
|---|---|---|---|---|---|
| mt09rew070b | kg | Primer, à base de resinas sintéticas, inibidores de corrosão e cargas e pigmentos minerais, para a proteção e passivação de armaduras de aço (material) | 0.600 | 29.91 | 17.95 |
| mo112 | h | Servente de pedreiro. (mão de obra) | 0.193 | 20.58 | 3.97 |
| % | % | Custos diretos complementares | 2 % | 21.92 | 0.44 |
|  |  | Custos diretos |  |  | 22.36 |
