# Estrutura de concreto armado

- Propriedade do ficheiro: CYPE INGENIEROS, S.A.
- Formato: FIEBDC-3/2002
- Âmbito geográfico: Brasil
- Custos indiretos: 0.03 %
- Despesas gerais: 13.00 %
- Lucro: 6.00 %
- IVA: 17.00 %

## E Estruturas

### EH Concreto armado

#### EHR Lajes nervuradas bidirecionais

**EHR021** m² Estrutura de concreto armado, realizada com concreto C25 classe de agressividade ambiental II e tipo de ambiente urbano, brita 1, consistência S100 preparado em obra, e concretagem com meios manuais, volume total de concreto 0,22 m³/m², considerando um 30% de superfície maciça, e aço CA-50, com uma quantidade total de 15 kg/m²; formada por: laje nervurada bidirecional, horizontal, sobre sistema de fôrmas contínuo de madeira; nervuras "in situ" de 8 cm, entre-eixo 68 cm; molde de EPS moldado, de 60x60x16,5 cm, modelo C165, do sistema Basenet "DALIFORMA", para aligeiramento de laje nervurada bidirecional de 20+5 cm de altura e 3,5 cm de recobrimento inferior de concreto; tela eletrossoldada Q 92 de aço CA-60, em camada de compressão. Sem incluir repercussão de pilares.
Execução de estrutura de concreto armado, realizada com concreto C25 classe de agressividade ambiental II e tipo de ambiente urbano, brita 1, consistência S100 preparado em obra, e concretagem com meios manuais, com um volume total de concreto 0,22 m³/m², considerando um 30% de superfície maciça, e aço CA-50 em zona de maciços de pilares, vigas, nervuras, vigas de borda e pilares com uma quantidade de 15 kg/m²; composta dos seguintes elementos: LAJE NERVURADA BIDIRECIONAL: horizontal; nervuras de concreto "in situ" de 8 cm, entre-eixo 68 cm; molde de EPS moldado, de 60x60x16,5 cm, modelo C165, do sistema Basenet "DALIFORMA", para aligeiramento de laje nervurada bidirecional de 20+5 cm de altura e 3,5 cm de recobrimento inferior de concreto; camada de compressão de 5 cm de espessura, com armadura de distribuição formada por tela eletrossoldada Q 92 15x15 mm de aço CA-60; incluindo parte proporcional de maciço de capitéis, reforço de aberturas e vigas de borda, montagem e desmontagem do sistema de fôrmas contínuo com prumos, travessas metálicas e superfície moldante de madeira tratada reforçada com barras e perfis. Sem incluir repercussão de pilares.
Inclui: Implantação do sistema de fôrmas. Montagem das fôrmas. Marcação da geometria da planta sobre a fôrmas. Colocação de uma primeira fila de moldes sobre a fôrmas. Introdução dos distanciadores de armaduras nos encaixes do molde previstos para o efeito, à distância exacta que se queira fixar a largura da nervura. Fixação dos distanciadores através de pregos de poliamida. Introdução dos separadores de armaduras nas aberturas dos distanciadores. Fixação dos blocos de aligeiramento de EPS sobre o molde. Execução das sucessivas filas. Colocação das armaduras com separadores certificados. Concretagem e compactação do concreto. Nivelamento da camada de compressão. Cura do concreto. Desmontagem do sistema de fôrmas. Reparação de defeitos superficiais.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt08efr010a | m² | Sistema de fôrmas contínuo para laje nervurada bidirecional de concreto armado, com molde perdido, até 3 m de altura livre de piso, composta de: prumos, travessas metálicas e superfície moldante de madeira tratada reforçada com barras e perfis. (material) | 1.100 | 15.02 | 16.52 |
| mt07cpd010a | Un | Molde de EPS moldado, de 60x60x16,5 cm, modelo C165, do sistema Basenet "DALIFORMA", para aligeiramento de laje nervurada bidirecional de 20+5 cm de altura e 3,5 cm de recobrimento inferior de concreto. (material) | 1.510 | 3.21 | 4.85 |
| mt07cpd020a | Un | Repercussão, por m², de peças especiais de polipropileno reciclado (moldes, distanciadores, separadores de armaduras e pregos de poliamida), necessárias para a montagem do sistema Basenet "DALIFORMA", de aligeiramento de laje nervurada bidirecional de 3,5 cm de recobrimento inferior. (material) | 1.000 | 3.77 | 3.77 |
| mt07aco070f | kg | Aço em barras nervuradas, CA-50, elaborado em oficina e colocado em obra, diâmetros vários, segundo ABNT NBR 7480. (material) | 15.000 | 1.37 | 20.55 |
| mt07ame060ccb | m² | Tela eletrossoldada Q 92 15x15 cm, com fios longitudinais de 4,2 mm de diâmetro e fios transversais de 4,2 mm de diâmetro, aço CA-60, segundo ABNT NBR 7481. (material) | 1.100 | 2.84 | 3.12 |
| mt08aaa010a | m³ | Água. (material) | 0.051 | 0.98 | 0.05 |
| mt01arg002 | t | Areia média lavada para concretos preparados em obra. (material) | 0.155 | 29.87 | 4.63 |
| mt01arg003b | t | Brita 1, para concretos preparados em obra. (material) | 0.185 | 24.14 | 4.47 |
| mt08cem002 | kg | Cimento em sacos, para concreto preparado em obra. (material) | 67.980 | 0.17 | 11.56 |
| op00ciz020 |  | Guilhotina para aço em barras nervuradas. | 1.000 | 0.00 | 0.00 |
| op00ata010 |  | Máquina de amarrar ferro. | 1.000 | 0.00 | 0.00 |
| op00sie020 |  | Serra de disco fixo, para mesa de trabalho. | 1.000 | 0.00 | 0.00 |
| au00auh040 |  | Vibrador de concreto, elétrico. | 1.000 | 0.00 | 0.00 |
| mo041 | h | Oficial de 1ª de estruturas de concreto armado. (mão de obra) | 0.497 | 6.50 | 3.23 |
| mo085 | h | Ajudante de oficial de estruturas de concreto armado. (mão de obra) | 0.497 | 4.03 | 2.00 |
| mo106 | h | Auxiliar de serviços gerais. (mão de obra) | 0.361 | 3.68 | 1.33 |
| mo105 | h | Servente de pedreiro. (mão de obra) | 0.378 | 3.76 | 1.42 |
| % | % | Custos diretos complementares | 2 % | 77.50 | 1.55 |
|  |  | Custos diretos |  |  | 79.05 |
